# DU, VSK Kalkar eMob WE 1351
Angebotsaufforderung (GAEB 90, DA83)
Währung: EUR
Auftraggeber: Bau- und Liegenschaftsbetrieb NRW

## Zusätzlicher Text
Allgemeine bzw. besondere
Vorbemerkungen

Lage der Baustellen und Zufahrtsmöglichkeiten.
Die Baustellen liegen auf dem Gelände der:
- Paulsberg Kaserne in 47589 Uedem, Mühlenstraße 89.
Die Zuwegung erfolgt nur über den beschrankten
Hauptzugang.
- Von Seydlitz Kaserne in 47546 Kalkar Römerstraße 130,
Die Zuwegung erfolgt nur über den beschrankten
Hauptzugang.
- Rother Berg 22, 47589 Uedem
- Marienbaumer Str., 47589 Uedem

Die Baustellen können über eine, sich unmittelbar an
der
Baustelle befindliche Umfahrung (asphaltierte Straße)
erreicht werden.

Allgemeine Baubeschreibung
Bei der vorliegenden Leistungsbeschreibung handelt es
sich um die Bereitstellung von Ladepunkten für die
E-Mobilität
innerhalb der BW-Liegenschafften.

In der Leistungsberschreibung sind die
Elektrotechnischen und
Informationstechnischen Installationen beschrieben.

Zutrittsregelungen für die Liegenschaft
-Der Zutritt ist  nur Mitgliedern aus NATO-Staaten gestattet
- Die Mitarbeiter sind im Vorfeld zu benennen
(Personaldaten)
- Zugangszeiten: Das Gelände ist jederzeit zugänglich,
unter Einhaltung der Zugangsregelung
- Die Erschließung bzw. Zu- und Abfahrt erfolgt über
das Haupttor der Liegenschaft
Das Kasernengelände kann nur nach vorheriger Anmeldung
im Passwechselverfahren betreten werden.
Hierfür sind die Formblätter
"Besucher-/Fremdfirmenanmeldung für die Liegenschaft
Uedem" für das zum Einsatz kommende Personal mindestens
drei Werktage vor Aufnahme der Arbeiten bei der
Bundeswehr vorzulegen (s. Anlagen
"Besucher-/Fremdfirmenanmeldung
für die Liegenschaft Uedem", Richtlinien/Belehrung für
das Betreten der
Kasernenanlagen sowie Liste der Staaten mit besonderen
Sicherheitsrisiken).
Alle Arbeitskräfte müssen einen gültigen
Personalausweis oder Reisepass mit sich führen.
Dieser wird im Passwechselverfahren gegen einen
Sonderausweis getauscht.
Die Richtlinien/Belehrung für das Betreten der
Kasernenanlage bei der Durchführung der Arbeiten bzw.
Anlieferung sind zwingend zu beachten.
Zutrittsregelung für Zulieferfirmen des Auftragnehmers:
Für Personal der Zulieferfirmen gelten die vorgenannten
Regelungen ebenfalls. Zulieferfirmen sind grundsätzlich
vom AN an der Hauptwache abzuholen, zur Baustelle zu
begleiten und nach Abschluss der Tätigkeit wieder zur
Hauptwache zurückzubegleiten.

Militärische Vorschriften
Die militärischen Vorschriften sind von allen vom
Auftragnehmer eingesetzten Arbeitskräften, Lieferanten
und sonstigem Personal zu beachten.
Innerhalb der Kasernengeländes dürfen sich die
Beschäftigten nur im unmittelbaren Baustellenbereich
bzw. auf den Zu- und Abfahrtsstraßen bewegen.
Arbeitnehmer aus Staaten mit besonderen
Sicherheitsrisiken (siehe Anlage Staatenliste) haben
keinen Zutritt.
Etwaige nicht rechtzeitig angekündigte Behinderungen
durch militärische Maßnahmen, die eine
Arbeitsunterbrechung zur Folge haben, sind unverzüglich
unter Angabe von Gründen und Zeit dem BLB NRW Duisburg
mitzuteilen.
Für Wochenend- und Feiertagsarbeiten muss der
Auftragnehmer die erforderlichen Genehmigungen der
Truppe, des Gewerbeaufsichtsamtes und der anderen
zuständigen Dienststellen einholen.
Sie sind bei der örtlichen Bauleitung bis spätestens
Donnerstag 11:00 Uhr vor dem zum Arbeiten vorgesehenen
Wochenende anzumelden.
Innerhalb des Kasernengeländes dürfen sich die
Beschäftigten nur im unmittelbaren Baustellenbereich
bzw. auf den Zu- und Abfahrtsstraßen bewegen.
Geschwindigkeitsbeschränkungen sind einzuhalten.
Unbefugten ist das Betreten der Liegenschaft in Uedem
untersagt.
Der AN darf sich nur in den betreffenden
Baustellenbereichen aufhalten. Die bestehenden
NATO-Einrichtungen auf der Liegenschaft dürfen vom
Personal des AN nicht genutzt werden. Die Hinweis- und
Warnschilder sind zu beachten. Abstellflächen für
Fahrzeuge stehen nur auf der ausgewiesenen Fläche des
Baugrundstücks zur Verfügung. Das Abstellen von
Fahrzeugen aller Art außerhalb des ausgewiesenen
Baugeländes ist grundsätzlich untersagt. Übernachtungen
auf dem Gelände sind grundsätzlich verboten.
Die Baustelle ist täglich aufzuräumen,
die Zufahrtsstraßen sind bei Verschmutzung unverzüglich
zu säubern.
In wöchentlichen Abständen finden auf der Baustelle
Baubesprechungen statt. Der AN ist zur Teilnahme an den
Besprechungen verpflichtet. Im Verhinderungsfalle hat
er einen Bevollmächtigten und mit allen Gegebenheiten
der Baustelle vertrauten Vertreter zu entsenden.
Die Baubesprechungsergebnisse werden in Protokollen
festgehalten und allen Beteiligten zugestellt. Sie sind
damit verbindlich.

Staatenliste:
Auf der Staatenliste aufgeführte Arbeitnehmer aus
Staaten mit
besonderen Sicherheitsrisiken haben keinen Zutritt:
Die Staatenliste ist bestandteil der Vertragsunterlagen
Innerhalb des Bereichs können Personenkontrollen
stattfinden. Es sind sämtliche militärische
Vorschriften einzuhalten.
Abstimmungen mit der Liegenschaft
Liegenschaftsbezogene Abstimmungen, Zugang zu den
Hausanschlussräumen etc. haben mit dem technischen
Bediensteten der Liegenschaft unter Beteiligung der
örtlichen Objektüberwachung zu erfolgen.
Der Auftragnehmer hat dafür Sorge zu tragen, dass
während der Ausführung seiner Leistungen immer
mindestens ein fließend deutschsprechender Mitarbeiter
seiner Firma auf der Baustelle anwesend ist.
Bereitstellung von Planunterlagen
Auf Grund der Sicherheitseinstufung der Liegenschaft
liegen der Ausschreibung keine Plan- oder
Detailunterlagen bei. Alle notwendigen Planunterlagen
und weiterführenden Informationen können durch den
Anbieter jedoch nach Vorabstimmung mit dem Bau- und
Liegenschaftsbetrieb NRW (BLB) eingesehen werden.
Die Einsichtnahme dient in diesem Fall in Ergänzung der
eindeutigen und erschöpfenden Beschreibung.
Nachforderungen, die sich aus einer Nichtwahrnehmung
dieser Einsichtsmöglichkeit ergeben, können nicht
akzeptiert werden.
Nach Auftragserteilung werden dem Auftragnehmer alle
notwendigen Planunterlagen zum Verbleib übergeben.
Bauablauf und Termine
Auf Grund des Umfangs und den notwendigerweise zu
treffenden Abstimmungen sowie der Erstellung der
Montageplanug ist ein Arbeits- bzw. Baubeginn möglichst
kurzfristig nach
Auftragserteilung vorzusehen und einzuplanen.
Die notwendigen Vorbereitungen (Erstellung der
Montagepläne/Herstellerabfragen hinsichtlich
Lieferzeiten etc.) können und sollen unmittelbar nach
Freigabe beginnen.
Alle Bautätigkeiten sind bei der Bauleitung anzumelden.
Die genaue Terminplanung ist unter Berücksichtigung der
genannten Vertragstermine mit dem Auftraggeber
abzustimmen.
Dokumentation
Die Revisions- und Dokumentationsunterlagen sind nach
dem der Ausschreibung beiliegenden CAD_CAE- Datenblatt
zu erstellen. Grundsätzlich sind der Dokumentation
folgende zusätzlichen Unterlagen beizufügen:
Daten-/Produktblätter aller verwendeten Bauteile.
Die Dokumentation ist zwingend spätestens 2 Woche vor
Abnahme zur Prüfung einzureichen. Eine Abnahme kann
erst stattfinden, wenn die Dokumentation entsprechend
vorgelegt und geprüft wurde.
ENDE DER ALLGEMEINEN BZW. BESONDEREN VORBEMERKUNGEN

## Elektroinstallation Ladevorrichtungen
Datum: 17.11.25

### 01 Kalkar

#### 01.02 446 - Erdungsanlagen

**01.02.0010 Erdung Staberder mehrtlg Stahl Cu Durchm. 20mm**
StL-Nr. STLB-Bau 04/2025
Erdung als Staberder, DIN EN IEC 62561-2 (VDE
0185-561-2), mehrteilig, zusammensetzbar mit
korrosionsfester Kupplung (Tiefenerder), aus Stahl mit
Kupferauflage, außerhalb von Gebäuden, Durchmesser 20
mm.
Menge: 60,000 m
Zuordnung: 400000000

**01.02.0020 Erdung Ringerder Stahl niro Fl30**
StL-Nr. STLB-Bau 04/2025
Erdung als Ringerder, DIN EN IEC 62561-2 (VDE
0185-561-2), aus nichtrostendem Stahl, Fl 30,
Werkstoff-Nr 1.4571, in vorh. Baugrube einlegen.
Menge: 20,000 m
Zuordnung: 400000000

**01.02.0030 Verbinder Kl.N Kreuzverbindung Stahl verz**
StL-Nr. STLB-Bau 04/2025
Verbinder DIN EN IEC 62561-1 (VDE 0185-561-1), Klasse N
für normale Belastung, für Kreuzverbindungen, aus
feuerverzinktem Stahl, für Fl 30 mit Fl 30.
Menge: 5,000 St
Zuordnung: 400000000

**01.02.0040 Verbinder Kl.N T-Verbindung Stahl verz**
StL-Nr. STLB-Bau 04/2025
Verbinder DIN EN IEC 62561-1 (VDE 0185-561-1), Klasse N
für normale Belastung, für T-Verbindungen, aus
feuerverzinktem Stahl, für Fl 30 mit Fl 30.
Menge: 5,000 St
Zuordnung: 400000000

**01.02.0050 Korrosionsschutz Anschluss-Verbindungsstellen Korrosionsschutzbinde**
StL-Nr. STLB-Bau 04/2025
Korrosionsschutz an Anschluss- und Verbindungsstellen
im Erdreich mit Korrosionsschutzbinde DIN 30672-1 und
DIN 30672-2.
Menge: 10,000 m
Zuordnung: 400000000

**01.02.0060 Messung des Erdungswiderstandes des Fundamenterders**
Messung des Erdungswiderstandes entsprechend den
Richtlinen vornehmen.
Inklusive Meßprotokoll und Dokumentation
Menge: 1,000 St
Zuordnung: 400000000

#### 01.03 449 - Sonstiges

**01.03.0010 Prüfung 1000V**
StL-Nr. STLB-Bau 04/2025
Prüfung der Anlage mit Bemessungsspannung bis 1000 V,
mit Besichtigen, Erproben und Messen, einschl.
Messprotokoll.
Menge: 1,000 St
Zuordnung: 400000000

**01.03.0020 Bestandsdokumentation**
Erstellung der Dokumentations- und Revisionsunterlagen
nach den anerkannten Regeln der Technik, sowie dem CAD
Standard des BLB NRW. Die nachfolgend beschriebenen
Unterlagen sind in vierfacher Ausfertigung in DIN A4
Ordner gegliedert, 2 Wochen vor den Inbetriebnahmen zu
übergeben.

Leistungsprogramm für die Wartung technischen
Ausrüstungen in Gebäuden nach VDMA

Die Bestandsunterlagen sind in folgender Ausführung in
den Ordnern mit Register abzugeben. Sie sind wie folgt
zu gliedern:

1. Inhaltsverzeichnis
2. Zeichnungsverzeichnis
3. Anlagenbeschreibung
4. Ersatzteilaufstellung
5. Technische Berechnungen
6. Bestandzeichnungen nach DIN gefaltet, ein Satz
farbig nach DIN angelegt. Alle Bestandszeichnungen sind
deutlich mt der Aufschrift "Bestandplan", dem
Firmenstempel und der rechtsverbindlichen Unterschrift
mit Datum zu versehen. Mit der Unterschrift wird
bestätigt, dass die Darstellungen auf den Plänen der
wirklichen Ausführung entsprechen.
7. Behördliche Abnahmen, Einmeßprotokolle
8. Sämtliche Anlagenteile (Leitungen etc.) sind zu
beschriften
9. Datenträger (CD) mit allen Installationszeichnungen
und zuvor genannten Bestandsunterlageninhalten
10. Datenträger mit allen Programm- und
Programmierdateien aller installierter Anlage.

Dazu zählen unter anderem:
- Fachunternehmerbescheinigung
- Bescheinigung über zertifizierung gemäß DIN 14675
(BMA)
- Sachverständigenabnahmen
- Nachweis über die Einweisung des Betriebspersonals
- Auflistung aller Technischen Anlagen
- Prüfbücher mit dem Ergebnis der vor der
Inbetriebnahme
  durchgeführten Abnahmeprüfungen
- Betriebsanweisung, einschließlich Bedienungs- und
Installationsanleitung der Anlagenhersteller
- Liste der Anlagen die einer Überwachungspflicht auf
  Grundöffentlich rechtlicher Vorschriften unterliegen,
einschließlich
  der Vorgesehenen Prüftermine.
- Bescheinigung gemäß DEGUV
- Erstprüfung gemäß VDE 0100 Teil 600
- Konformitätsbescheinigung
- Beleuchtungsberechnung
- Messprotokolle der Datenkabel Messungen
- Excel Liste BWI
Menge: 1,000 St
Zuordnung: 400000000

**01.03.0030 Erstellung der Montageplanung**
Pauschale Erstellung der Montageplanung:
Direkt nach Auftragsvergabe sind die erforderlichen
Ausführungsunterlagen anzufordern und die technischen
Details zur Erstellung der Montagepläne sowie eine
Kabelliste mit Kabelzugplan für die zu liefernden
Geräte zu erstellen. Die Liste ist mit Angaben über
Anschlussleistungen, Kabeltyp und Kabelzugweg zu
erstellen. Die Erstellung der Montageplanung erfolgt
nach VOB/VDI 6026 Bl.1 Der Auftragnehmer hat bis
spätestens 3
Wochen nach Auftragsvergabe diese Unterlagen zur
Prüfung per Email und 2-fach auf Papier der
Fachbauleitung zu schicken.
Menge: 1,000 St
Zuordnung: 400000000

**01.03.0040 Kernbohrung bis NW 100mm in Mauerwerk oder Beton**
Herstellen einer Kernbohrung bis NW 100mm als Bohrung
in
Mauerwerk oder Beton Wandstärke bis 500mm.
Menge: 2,000 St
Zuordnung: 400000000

**01.03.0050 Mediendurchführung einfach Außenwand Durchm. 50-100mm AD 50-63mm getei**
StL-Nr. STLB-Bau 04/2025
Mediendurchführung, einfach, rund,
in Außenwand, in vorh. Kernbohrung, Durchmesser über 50
bis 100 mm, Außendurchmesser Medienrohr über 50 bis 63
mm, dicht gegen nichtdrückendes Wasser, geteilte
Ausführung.
Menge: 2,000 St
Zuordnung: 400000000

#### 01.04 546 - Starkstromanlagen

**01.04.0010 Kabelverteilersäule 10 Abgänge**
Kabelverteilersäule für Außenbereich  mit 10 Abgängen

Abmaße ca. HxBxT: 1064x883x278mm
Schutzart der Säule : IP 44
Schutzklasse II ( schutzisoliert )
Material : glasfaserverstärktes Polyester
Farbe : grau, ähnlich RAL 7035
Schließung : Einfachschwenkhebel
(Profilzylinder eingebaut)

bestückt mit:

- 5-Leiter Sammelschienensystem 400A
- 1 x NH1Sicherungslastschaltleiste zur Aufnahme
Zuleitung
- 10xNH00 Sicherungslastschaltleiste für Abgehende
Leitungen
- freie Montageplatte H: ca. 964mm B: ca. 200mm,
- Berührungsschutabeckung und Kabelfangschiene

incl. Eingrabsockel und Sockelfüllmaterial
Menge: 1,000 St
Zuordnung: 400000000

**01.04.0020 Kabelverteilersäule 5 Abgänge**
Kabelverteilersäule für Außenbereich  mit 10 Abgängen

Abmaße ca. HxBxT: 1064x585x278mm
Schutzart der Säule : IP 44
Schutzklasse II ( schutzisoliert )
Material : glasfaserverstärktes Polyester
Farbe : grau, ähnlich RAL 7035
Schließung : Einfachschwenkhebel
(Profilzylinder eingebaut)

bestückt mit:

- 5-Leiter Sammelschienensystem 400A
- 1 x NH1Sicherungslastschaltleiste zur Aufnahme
Zuleitung
- 5xNH00 Sicherungslastschaltleiste für Abgehende
Leitungen
- freie Montageplatte H: ca. 964mm B: ca. 200mm,
- Berührungsschutabeckung und Kabelfangschiene

incl. Eingrabsockel und Sockelfüllmaterial
Menge: 1,000 St
Zuordnung: 400000000

**01.04.0030 Tragschiene**
Tragschiene  35 AnschlußMaße entsprechen DIN EN 60715,
höhere und stärkere Ausführung, gelocht, galvanisch
verzinkt nach DIN EN ISO 2081, blaupassiviert, zur
Schnellbefestigung von Installationsgeräten und
Reihenklemmen.
Abmessungen (ca. Maße) H x t : 15 x 1,5 mm
BefestigungsMaße B : 27 mm
TS AufrastMaße B1 : 35 mm
Lochung : 5,2 x 18 mm
Abstand d. Lochung: 25 mm
Lieferlänge L : 2000 mm
Menge: 2,000 St
Zuordnung: 400000000

**01.04.0040 Überspannungsschutzgerät Typ1/2 Reiheneinbau 230/400VAC Nennableitstoß**
StL-Nr. STLB-Bau 04/2025
Überspannungsschutzgerät DIN EN 61643-11 (VDE
0675-6-11), Typ 1 und 2, Einbauort in
Verteilungsstromkreisen, Modulbauweise aus Basis- und
Schutzmodul, als Reiheneinbaugerät, Maße DIN 43880, mit
Funktionsanzeige, Bemessungsbetriebsspannung 230/400 V
AC, Nennableitstoßstrom (8/20) je Leiter mind. 5 kA,
für TN-S-System mit Schutzschaltung DIN VDE 0100-534,
Blitzstoßstrom (10/350) mind. 7,5 kA je Pol,
Blitzstoßstrom (10/350) zwischen N und PE mind. 20 kA,
Folgestromlöschfähigkeit mind. 3 kA effektiv,
Schutzpegel max. 4 kV.
Menge: 2,000 St
Zuordnung: 400000000

**01.04.0050 Dx/D0x Sicherungssockel Gr.D02 400VAC/250VDC 3polig**
StL-Nr. STLB-Bau 04/2025
Dx/D0x Sicherungssockel (Sicherungsunterteil) DIN VDE
0636-3 (VDE 0636-3), einschl. Passeinsatz und
Schraubkappe, Baugröße D 02, Bemessungsbetriebsspannung
400 V AC/250 V DC, 3-polig mit Abdeckung.
Menge: 1,000 St
Zuordnung: 400000000

**01.04.0060 Überspannungsschutzgerät Typ1/2 Reiheneinbau 230/400VAC TN-S-System 50**
StL-Nr. STLB-Bau 04/2025
Überspannungsschutzgerät DIN EN 61643-11 (VDE
0675-6-11), Typ 1 und 2, Einbauort am oder in der Nähe
des Speisepunktes der elektrischen Anlage, als
Reiheneinbaugerät, Maße DIN 43880, mit Funktionsanzeige
und potentialfreiem Kontakt für Fernanzeige,
Bemessungsbetriebsspannung 230/400 V AC, für
TN-S-System mit Schutzschaltung DIN VDE 0100-534,
Blitzstoßstrom (10/350) mind. 50 kA je Pol,
Blitzstoßstrom (10/350) zwischen N und PE mind. 50 kA,
Folgestromlöschfähigkeit mind. 50 kA effektiv,
Schutzpegel max. 1,5 kV.
Menge: 1,000 St
Zuordnung: 400000000

**01.04.0070 Sicherungslasttrennschalter Gr.D02 400VAC 3polig**
StL-Nr. STLB-Bau 04/2025
Sicherungslasttrennschalter DIN EN IEC 60947-3 (VDE
0660-107), als Reiheneinbaugerät, Maße DIN 43880,
einschl. Passeinsatz, fingersicher DIN EN 50274 (VDE
0660-514), Baugröße D 02, Bemessungsbetriebsspannung
400 V AC, 3-polig.
Menge: 1,000 St
Zuordnung: 400000000

**01.04.0080 Fehlerstromschutzschalter RCBO TypA unverzögert Charakter.B 16A Fehler**
StL-Nr. STLB-Bau 04/2025
Fehlerstromschutzschalter mit Überstromschutz (RCBO)
DIN EN 61009-1 (VDE 0664-20), als Reiheneinbaugerät,
Maße DIN 43880, fingersicher DIN EN 50274 (VDE
0660-514), Typ A pulsstromsensitiv, Auslösung
unverzögert, Auslösecharakteristik B, DIN EN 60898-1
(VDE 0641-11), Bemessungsstrom 16 A,
Bemessungsfehlerstrom 30 mA, einpolig + N, 230 V AC,
Kurzschlussfestigkeit 6 kA, stoßstromfest bis 250 A,
mit Handbetätigung.
Menge: 2,000 St
Zuordnung: 400000000

**01.04.0090 Leitungsschutzschalter 230/400VAC Ausschaltvermögen 6kA 3polig Charakt**
StL-Nr. STLB-Bau 04/2025
Leitungsschutzschalter DIN EN 60898-1 (VDE 0641-11),
als Reiheneinbaugerät, Maße DIN 43880, fingersicher DIN
EN 50274 (VDE 0660-514),
Bemessungsbetriebsspannung 230/400 V AC,
Bemessungsausschaltvermögen 6 kA, mit beidseitiger
Klemmenabdeckung, 3-polig, Auslösecharakteristik B,
Bemessungsstrom 25 A.
Menge: 2,000 St
Zuordnung: 400000000

**01.04.0100 Steckdose 230VAC 6A einpolig+N+PE**
StL-Nr. STLB-Bau 04/2025
Steckdose DIN VDE 0620-1 (VDE 0620-1), als
Reiheneinbaugerät, Maße DIN 43880, fingersicher DIN EN
50274 (VDE 0660-514), zur Montage auf Tragschiene DIN
EN 60715 (VDE 0660-520), Bemessungsbetriebsspannung 230
V AC, Bemessungsstrom 6 A, einpolig + N + PE.
Menge: 2,000 St
Zuordnung: 400000000

**01.04.0110 US 3-Hängestiel FT**
Artikelnummer: 6342364
Typ US 3 K 80 FT
Hängestiel mit angeschweißter Kopfplatte
Hersteller: OBO
Dimensio: 50x30x800
Werkstoff: Stahl
Oberfläche: tauchfeuerverzinkt
Oberflächennorm: DIN EN ISO 1461
Menge: 10,000 St
Zuordnung: 400000000

**01.04.0120 Anschlussgehäuse Stele mit beidseitiger Bestückung**
Anschlusskasten 2x22kW für Stele mit beidseitiger
Bestückung/ zwei Ladeeinrichtungen: Anschlussgehäuse
mit zwei integrierten Überspannungsschutzgeräten Typ
1/2/3 und zwei Eingangsklemmen 2x5x35mm².
Hersteller: Walther Werke
Artikelnummer des Herstellers: 98698006-1
Artikelbezeichnung: Anschlusskasten 2x22kW
Menge: 10,000 St
Zuordnung: 400000000

**01.04.0130 Kabel NYCWY 4x240SM/120 vorh.Graben/Kabelkanalform**
StL-Nr. STLB-Bau 04/2025
Kabel DIN VDE 0276-603 (VDE 0276-603) NYCWY 4 x 240
SM/120, Cu-Zahl 10546, in vorh. Gräben oder geteilte
Kabelkanalformsteine, ohne Einbettung.
Menge: 178,000 m
Zuordnung: 400000000

**01.04.0140 Kabel NYCWY 4x95SM/50 vorh.Graben/Kabelkanalform**
StL-Nr. STLB-Bau 04/2025
Kabel DIN VDE 0276-603 (VDE 0276-603) NYCWY 4 x 95
SM/50, Cu-Zahl 4208, in vorh. Gräben oder geteilte
Kabelkanalformsteine, ohne Einbettung.
Menge: 33,000 m
Zuordnung: 400000000

**01.04.0150 Kabel NYY-J 5x10RE vorh.Graben/Kabelkanalform**
StL-Nr. STLB-Bau 04/2025
Kabel DIN VDE 0276-603 (VDE 0276-603) NYY-J 5 x 10 RE,
Cu-Zahl 480, in vorh. Gräben oder geteilte
Kabelkanalformsteine, ohne Einbettung.
Menge: 315,000 m
Zuordnung: 400000000

**01.04.0160 Kabel NYY-J 1x16RE vorh.Graben/Kabelkanalform**
StL-Nr. STLB-Bau 04/2025
Kabel DIN VDE 0276-603 (VDE 0276-603) NYY-J 1 x 16 RE,
Cu-Zahl 154, in vorh. Gräben oder geteilte
Kabelkanalformsteine, ohne Einbettung.
Menge: 315,000 m
Zuordnung: 400000000

**01.04.0170 KF 1616 B Anschlussdose Zuleitung**
Kabelabzweigkästen nach IEC 60670-22 mit eingebauter
Verbindungsklemme und metrischen Vorprägungen. Geeignet
für Innenräume und die ungeschützte Installation im
Freien nach DIN VDE 0100, Teil 737. Für
Umgebungstemperatur maximal +70 °C und minimal -25 °C,
bei relativer Luftfeuchte 50% bei +40 °C oder 100% bei
+25 °C. Werkstoff Temperaturbeständigkeit von -25 °C
bis +90 °C, Brennverhalten nach VDE 0471, Teil 2 -
Glühdrahtprüfung 960 °C, UL Subject 94 V-0. Schutzart
nach IEC 60529: IP 66 / IP 67 / IP 69 mit Anbaustutzen
ASS. Schutzart IP 69 bis 100 bar Wasserdruck bei
maximal +80 °C Wassertemperatur und 0,15 m
Mindestabstand, ohne Reinigungszusätze.
Bemessungsisolationsspannung: 690 V. Werkstoff:
PC-Thermoplast, wetterfest, halogen- und silikonfrei.
Farbe: schwarz, RAL 9011. Deckelbefestigung mit
Schnellverschluss, ohne Zubehör plombierbar. Steckbare
Außenlaschen zur Wandmontage im Lieferumfang enthalten.
Fabrikat: HENSEL KF.
Menge: 1,000 St
Zuordnung: 400000000

**01.04.0180 Elektroinstallationsrohr PE-HD AD 50mm erdverlegt**
StL-Nr. STLB-Bau 04/2025
Elektroinstallationsrohr DIN EN 61386 (VDE 0605), Maße
DIN EN 60423, aus PE-HD, Außendurchmesser 50 mm,
Druckfestigkeit Klasse 1 - sehr leicht (125 N) DIN EN
61386-1 (VDE 0605-1), Klasse Schlagbeanspruchung 3 -
mittel DIN EN 61386-1 (VDE 0605-1), max.
Gebrauchstemperatur Klasse 1 (60 Grad C) DIN EN 61386-1
(VDE 0605-1), Verlegung in Erde.
Menge: 278,000 m
Zuordnung: 400000000

**01.04.0190 Kabelschutzrohr PVC-U AD 90mm WD 2,7mm**
StL-Nr. STLB-Bau 04/2025
Kabelschutzrohr aus PVC-U DIN 8061, Maße DIN 16873,
Nenn-Außendurchmesser 90 mm, Wanddicke 2,7 mm.
Menge: 315,000 m
Zuordnung: 400000000

**01.04.0200 Klemmarbeiten bis 5x16 an bauseitigen Geräten**
Klemmarbeiten von 5x6 mm2 bis 5x16 mm2 an bauseitig im
Gebäude vorhandenen Geräten, inkl. Kabel absetzen,
einführen und  anschließen, Gr. bis 5x16 mm2
Menge: 20,000 St
Zuordnung: 400000000

**01.04.0210 C-Profil Schiene**
Anker-/Profilschiene, C-Profil mit Verzahnung, Boden
durchgehend gelocht.
Abmessungen (ca. Maße) H x B x t : 21 x 41 x 2,5 mm
Schlitzweite : 22 mm
Profilbodenlochung : 13 x 30 mm
mittiger Abstand : 50 mm
Werkstoff : Stahl, tauchfeuerverzinkt nach DIN EN ISO
1461
inkl. anfertigung der benötigten Teillängen
Menge: 2,000 m
Zuordnung: 400000000

**01.04.0220 Bügelschelle 18-22**
Hammerfuß-Bügelschelle, mit bandverzinkter
Stahldruckwanne nach DIN EN 10346, Hammerfußbügel
tauchfeuerverzinkt nach DIN EN ISO 1461, ,inkl.
Gegenwanne
Belegung : 1 Kabel
für Kabel-Ø: 6 - 12 mm
liefern und montieren
Menge: 10,000 St
Zuordnung: 400000000

**01.04.0230 Bügelschelle 40-46**
Hammerfuß-Bügelschelle, mit bandverzinkter
Stahldruckwanne nach DIN EN 10346, Hammerfußbügel
tauchfeuerverzinkt nach DIN EN ISO 1461, ,inkl.
Gegenwanne
Belegung : 1 Kabel
für Kabel-Ø: 6 - 12 mm
liefern und montieren
Menge: 10,000 St
Zuordnung: 400000000

**01.04.0240 Bügelschelle 52-58**
Hammerfuß-Bügelschelle, mit bandverzinkter
Stahldruckwanne nach DIN EN 10346, Hammerfußbügel
tauchfeuerverzinkt nach DIN EN ISO 1461, ,inkl.
Gegenwanne
Belegung : 1 Kabel
für Kabel-Ø: 6 - 12 mm
liefern und montieren
Menge: 10,000 St
Zuordnung: 400000000

#### 01.05 547 - FM Anlagen

**01.05.0010 Datenkabel außen Kat.7A geschirmt 4x2xAWG22 halogenfrei flammwidrig Er**
StL-Nr. STLB-Bau 04/2025
Datenkabel für Außenanwendung DIN EN 50288-9-1 (VDE
0819-9-1), Kategorie 7 Index A tiefgestellt DIN EN
50173-1 (VDE 0800-173-1), geschirmt, Trennklasse d DIN
EN 50174-2 (VDE 0800-174-2), für PoE, Typ 1,
Leitungswiderstand 0,065 Ohm/m und Kabeldurchmesser
0,007 m DIN EN 50174-2 (VDE 0800-174-2), Link-Klasse F,
DIN EN 50173-1 (VDE 0800-173-1), 4 x 2 x AWG 22,
halogenfrei, flammwidrig, Erdverlegung im Schutzrohr.
Menge: 278,000 m
Zuordnung: 400000000

**01.05.0020 LWL-Außenkabel Einmodenfaser A-DQ(ZN)2Y 2x2E9/125**
StL-Nr. STLB-Bau 04/2025
LWL-Außenkabel DIN VDE 0888-3 (VDE 0888-3), als
Einmodenfaser, OS 2, DIN EN 50173-1 (VDE 0800-173-1),
metallfrei, unbewehrt, A-DQ(ZN)2Y, 2 x 2 E 9/125,
Wellenlänge 1310 nm, Dispersion 3,5 ps/nm x km.
Menge: 274,000 m
Zuordnung: 400000000

**01.05.0030 Messung LWL OS1a**
StL-Nr. STLB-Bau 04/2025
Messung LWL-Faser, DIN VDE 0800-173-100 (VDE
0800-173-100), Einmodenfaser OS 1a, Nachweis der
Laufzeit DIN EN 50173-1 (VDE 0800-173-1) bezogen auf
die Netzanwendung und OTDR-Messung, beidseitig,
Wellenlänge 850 und 1300 nm, mit Vor- und
Nachlauffaser, Darstellung der Messung als Tabelle und
als Grafik, Dokumentation vorab digital zur Prüfung und
nach Freigabe als Ausdruck und auf Datenträger, im
PDF-Format und mit Originaldateien, als ausführlicher
Report, in 2-facher Ausfertigung.
Menge: 8,000 St
Zuordnung: 400000000

**01.05.0040 Messung Cu PL Link Ea**
StL-Nr. STLB-Bau 04/2025
Messung Kupferkabel PL (Permanent Link) -
Installationsstrecke, DIN EN 50173-1 (VDE 0800-173-1),
Link Klasse E Index A tiefgestellt, Darstellung der
Messung als Tabelle und als Grafik, Dokumentation vorab
digital zur Prüfung und nach Freigabe als Ausdruck und
auf Datenträger, im PDF-Format und mit Originaldateien,
als ausführlicher Report, in 2-facher Ausfertigung.
Menge: 10,000 St
Zuordnung: 400000000

**01.05.0050 Industrial 10/100-Mbps Ethernet Switch - Unmanaged, Extreme Temperatur**
Unlike the Ethernet switches in your wiring closet or
computer centre, the switches at the edges of your
network have to withstand extreme temperatures and
conditions. This is where the Industrial 10-/100-Mbps
Ethernet Switch from Black Box comes in. It's built to
withstand extreme temperatures of -40 to 75°C. An IP30
metal housing protects against dust and dirt.

Ideal for use in harsh environments, the switch is
ideal for:

Security/surveillance to backhaul IP camera data
Building automation and HVAC control
M2M communications with remote stations in oil/gas
facilities
Communications networks for defense and military
applications
Factory automation and machine control

Redundant power
The switch features 12-48 VDC redundant power, which is
secured with a double protection mechanism: Power
Polarity Reverse Protect and an Overload Current
Resettable Fuse. The former tolerates reverse power
wiring while the later protects the switch from
overload currents.

Alarm alerts
Each port has two LEDs to show link and collision
status. The switch also has a P-Fail LED which, in the
event of a power failure, will activate the alarm to
notify administrators.

Easy to set up
The switch is literally plug-and-play. All ports are
autosensing for speed and duplex, adjusting to the
connected device automatically. They also feature Auto
MDI/MDI-X, eliminating the need for crossover cables.

https://www.black-box.de/en-de/fi/1558/14072/Industrial
-10-100-Mbps-Ethernet-Switch-Unmanaged,Extreme-Temperat
ure/
Menge: 3,000 St
Zuordnung: 400000000

**01.05.0060 UAE Steckdose, Netzwerkdose, 8-polig geschirmt, Kat.6 AP W.1 grau**
UAE Steckdose 8-polig geschirmt mit Klappdeckel AP mit
Beschriftungsfeld, Kat.6, IP55. Für Stecker RJ45,
geeignet für PoE+, mit 2 Leitungseinführungen, mit
Geradeauslass, mit 360° Schirmkontaktierung und
Zugentlastung, mit LSA+ Klemmen, vollflächige Dichtung
unter dem Gehäuseboden zur Abdichtung der
Gehäuserückseite, mit transparentem, zufallendem
Klappdeckel, manuell einrastbar, um den Schutzgrad IP55
zu erreichen, gut zugängliche, trichterförmige
Montagelöcher in den Gehäusen, einfache Montage des
Einsatzes im Rahmen mit Klappdeckel durch Einrasten,
sichere Fixierung des Rahmens mit Klappdeckel am
Gehäuse über Bajonett-Schnellverschluss.

Übertragungsbandbreite: 500 - 500 MHz
Betriebstemperatur: -40 - 30 °C
Anschluss-/Steckertyp: UAE/IAE (ISDN)
Montageart: Ohne Spreizkrallen
Anschlussart: Mit Schneidklemmen
Spannung: Geeignet für PoE+

Fabrikat : Berker oder gleichwertig
Menge: 10,000 St
Zuordnung: 400000000

### 02 Uedem

#### 02.02 446 - Erdungsanlagen

**02.02.0010 Erdung Staberder mehrtlg Stahl Cu Durchm. 20mm**
StL-Nr. STLB-Bau 04/2025
Erdung als Staberder, DIN EN IEC 62561-2 (VDE
0185-561-2), mehrteilig, zusammensetzbar mit
korrosionsfester Kupplung (Tiefenerder), aus Stahl mit
Kupferauflage, außerhalb von Gebäuden, Durchmesser 20
mm.
Menge: 60,000 m
Zuordnung: 400000000

**02.02.0020 Erdung Ringerder Stahl niro Fl30**
StL-Nr. STLB-Bau 04/2025
Erdung als Ringerder, DIN EN IEC 62561-2 (VDE
0185-561-2), aus nichtrostendem Stahl, Fl 30,
Werkstoff-Nr 1.4571, in vorh. Baugrube einlegen.
Menge: 20,000 m
Zuordnung: 400000000

**02.02.0030 Verbinder Kl.N Kreuzverbindung Stahl verz**
StL-Nr. STLB-Bau 04/2025
Verbinder DIN EN IEC 62561-1 (VDE 0185-561-1), Klasse N
für normale Belastung, für Kreuzverbindungen, aus
feuerverzinktem Stahl, für Fl 30 mit Fl 30.
Menge: 5,000 St
Zuordnung: 400000000

**02.02.0040 Verbinder Kl.N T-Verbindung Stahl verz**
StL-Nr. STLB-Bau 04/2025
Verbinder DIN EN IEC 62561-1 (VDE 0185-561-1), Klasse N
für normale Belastung, für T-Verbindungen, aus
feuerverzinktem Stahl, für Fl 30 mit Fl 30.
Menge: 5,000 St
Zuordnung: 400000000

**02.02.0050 Korrosionsschutz Anschluss-Verbindungsstellen Korrosionsschutzbinde**
StL-Nr. STLB-Bau 04/2025
Korrosionsschutz an Anschluss- und Verbindungsstellen
im Erdreich mit Korrosionsschutzbinde DIN 30672-1 und
DIN 30672-2.
Menge: 10,000 m
Zuordnung: 400000000

**02.02.0060 Messung des Erdungswiderstandes des Fundamenterders**
Messung des Erdungswiderstandes entsprechend den
Richtlinen vornehmen.
Inklusive Meßprotokoll und Dokumentation
Menge: 1,000 St
Zuordnung: 400000000

#### 02.03 449 - Sonstiges

**02.03.0010 Prüfung 1000V**
StL-Nr. STLB-Bau 04/2025
Prüfung der Anlage mit Bemessungsspannung bis 1000 V,
mit Besichtigen, Erproben und Messen, einschl.
Messprotokoll.
Menge: 1,000 St
Zuordnung: 400000000

**02.03.0020 Bestandsdokumentation**
Erstellung der Dokumentations- und Revisionsunterlagen
nach den anerkannten Regeln der Technik, sowie dem CAD
Standard des BLB NRW. Die nachfolgend beschriebenen
Unterlagen sind in vierfacher Ausfertigung in DIN A4
Ordner gegliedert, 2 Wochen vor den Inbetriebnahmen zu
übergeben.

Leistungsprogramm für die Wartung technischen
Ausrüstungen in Gebäuden nach VDMA

Die Bestandsunterlagen sind in folgender Ausführung in
den Ordnern mit Register abzugeben. Sie sind wie folgt
zu gliedern:

1. Inhaltsverzeichnis
2. Zeichnungsverzeichnis
3. Anlagenbeschreibung
4. Ersatzteilaufstellung
5. Technische Berechnungen
6. Bestandzeichnungen nach DIN gefaltet, ein Satz
farbig nach DIN angelegt. Alle Bestandszeichnungen sind
deutlich mt der Aufschrift "Bestandplan", dem
Firmenstempel und der rechtsverbindlichen Unterschrift
mit Datum zu versehen. Mit der Unterschrift wird
bestätigt, dass die Darstellungen auf den Plänen der
wirklichen Ausführung entsprechen.
7. Behördliche Abnahmen, Einmeßprotokolle
8. Sämtliche Anlagenteile (Leitungen etc.) sind zu
beschriften
9. Datenträger (CD) mit allen Installationszeichnungen
und zuvor genannten Bestandsunterlageninhalten
10. Datenträger mit allen Programm- und
Programmierdateien aller installierter Anlage.

Dazu zählen unter anderem:
- Fachunternehmerbescheinigung
- Bescheinigung über zertifizierung gemäß DIN 14675
(BMA)
- Sachverständigenabnahmen
- Nachweis über die Einweisung des Betriebspersonals
- Auflistung aller Technischen Anlagen
- Prüfbücher mit dem Ergebnis der vor der
Inbetriebnahme
  durchgeführten Abnahmeprüfungen
- Betriebsanweisung, einschließlich Bedienungs- und
Installationsanleitung der Anlagenhersteller
- Liste der Anlagen die einer Überwachungspflicht auf
  Grundöffentlich rechtlicher Vorschriften unterliegen,
einschließlich
  der Vorgesehenen Prüftermine.
- Bescheinigung gemäß DEGUV
- Erstprüfung gemäß VDE 0100 Teil 600
- Konformitätsbescheinigung
- Beleuchtungsberechnung
- Messprotokolle der Datenkabel Messungen
- Excel Liste BWI
Menge: 1,000 St
Zuordnung: 400000000

**02.03.0030 Erstellung der Montageplanung**
Pauschale Erstellung der Montageplanung:
Direkt nach Auftragsvergabe sind die erforderlichen
Ausführungsunterlagen anzufordern und die technischen
Details zur Erstellung der Montagepläne sowie eine
Kabelliste mit Kabelzugplan für die zu liefernden
Geräte zu erstellen. Die Liste ist mit Angaben über
Anschlussleistungen, Kabeltyp und Kabelzugweg zu
erstellen. Die Erstellung der Montageplanung erfolgt
nach VOB/VDI 6026 Bl.1 Der Auftragnehmer hat bis
spätestens 3
Wochen nach Auftragsvergabe diese Unterlagen zur
Prüfung per Email und 2-fach auf Papier der
Fachbauleitung zu schicken.
Menge: 1,000 St
Zuordnung: 400000000

**02.03.0040 Kernbohrung bis NW 100mm in Mauerwerk oder Beton**
Herstellen einer Kernbohrung bis NW 100mm als Bohrung
in
Mauerwerk oder Beton Wandstärke bis 500mm.
Menge: 2,000 St
Zuordnung: 400000000

**02.03.0050 Mediendurchführung einfach Außenwand Durchm. 50-100mm AD 50-63mm getei**
StL-Nr. STLB-Bau 04/2025
Mediendurchführung, einfach, rund,
in Außenwand, in vorh. Kernbohrung, Durchmesser über 50
bis 100 mm, Außendurchmesser Medienrohr über 50 bis 63
mm, dicht gegen nichtdrückendes Wasser, geteilte
Ausführung.
Menge: 2,000 St
Zuordnung: 400000000

#### 02.04 546 - Starkstromanlagen

**02.04.0010 US 3-Hängestiel FT**
Artikelnummer: 6342364
Typ US 3 K 80 FT
Hängestiel mit angeschweißter Kopfplatte
Hersteller: OBO
Dimensio: 50x30x800
Werkstoff: Stahl
Oberfläche: tauchfeuerverzinkt
Oberflächennorm: DIN EN ISO 1461
Menge: 1,000 St
Zuordnung: 400000000

**02.04.0020 Anschlussgehäuse für einseitige Bestückung**
Anschlusskasten 1x22kW für Stele mit einseitiger
Bestückung/ eine Ladeeinrichtung: Anschlussgehäuse mit
integrierten Überspannungsschutzgerät Typ 1/2/3 und
Eingangsklemme 2x5x35mm².
Hersteller: Walther Werke
Artikelnummer des Herstellers: 98698003-1
Artikelbezeichnung: Anschlusskasten 1x22kW
Menge: 1,000 St
Zuordnung: 400000000

**02.04.0030 Kabel NYY-J 5x10RE vorh.Graben/Kabelkanalform**
StL-Nr. STLB-Bau 04/2025
Kabel DIN VDE 0276-603 (VDE 0276-603) NYY-J 5 x 10 RE,
Cu-Zahl 480, in vorh. Gräben oder geteilte
Kabelkanalformsteine, ohne Einbettung.
Menge: 55,000 m
Zuordnung: 400000000

**02.04.0040 Kabel NYY-J 1x16RE vorh.Graben/Kabelkanalform**
StL-Nr. STLB-Bau 04/2025
Kabel DIN VDE 0276-603 (VDE 0276-603) NYY-J 1 x 16 RE,
Cu-Zahl 154, in vorh. Gräben oder geteilte
Kabelkanalformsteine, ohne Einbettung.
Menge: 55,000 m
Zuordnung: 400000000

**02.04.0050 KF 1616 B Anschlussdose Zuleitung**
Kabelabzweigkästen nach IEC 60670-22 mit eingebauter
Verbindungsklemme und metrischen Vorprägungen. Geeignet
für Innenräume und die ungeschützte Installation im
Freien nach DIN VDE 0100, Teil 737. Für
Umgebungstemperatur maximal +70 °C und minimal -25 °C,
bei relativer Luftfeuchte 50% bei +40 °C oder 100% bei
+25 °C. Werkstoff Temperaturbeständigkeit von -25 °C
bis +90 °C, Brennverhalten nach VDE 0471, Teil 2 -
Glühdrahtprüfung 960 °C, UL Subject 94 V-0. Schutzart
nach IEC 60529: IP 66 / IP 67 / IP 69 mit Anbaustutzen
ASS. Schutzart IP 69 bis 100 bar Wasserdruck bei
maximal +80 °C Wassertemperatur und 0,15 m
Mindestabstand, ohne Reinigungszusätze.
Bemessungsisolationsspannung: 690 V. Werkstoff:
PC-Thermoplast, wetterfest, halogen- und silikonfrei.
Farbe: schwarz, RAL 9011. Deckelbefestigung mit
Schnellverschluss, ohne Zubehör plombierbar. Steckbare
Außenlaschen zur Wandmontage im Lieferumfang enthalten.
Fabrikat: HENSEL KF.
Menge: 1,000 St
Zuordnung: 400000000

**02.04.0060 Klemmarbeiten bis 5x16 an bauseitigen Geräten**
Klemmarbeiten von 5x6 mm2 bis 5x16 mm2 an bauseitig im
Gebäude vorhandenen Geräten, inkl. Kabel absetzen,
einführen und  anschließen, Gr. bis 5x16 mm2
Menge: 2,000 St
Zuordnung: 400000000

**02.04.0070 Elektroinstallationsrohr PE-HD AD 50mm erdverlegt**
StL-Nr. STLB-Bau 04/2025
Elektroinstallationsrohr DIN EN 61386 (VDE 0605), Maße
DIN EN 60423, aus PE-HD, Außendurchmesser 50 mm,
Druckfestigkeit Klasse 1 - sehr leicht (125 N) DIN EN
61386-1 (VDE 0605-1), Klasse Schlagbeanspruchung 3 -
mittel DIN EN 61386-1 (VDE 0605-1), max.
Gebrauchstemperatur Klasse 1 (60 Grad C) DIN EN 61386-1
(VDE 0605-1), Verlegung in Erde.
Menge: 13,000 m
Zuordnung: 400000000

**02.04.0080 Kabelschutzrohr PVC-U AD 90mm WD 2,7mm**
StL-Nr. STLB-Bau 04/2025
Kabelschutzrohr aus PVC-U DIN 8061, Maße DIN 16873,
Nenn-Außendurchmesser 90 mm, Wanddicke 2,7 mm.
Menge: 55,000 m
Zuordnung: 400000000

**02.04.0090 C-Profil Schiene**
Anker-/Profilschiene, C-Profil mit Verzahnung, Boden
durchgehend gelocht.
Abmessungen (ca. Maße) H x B x t : 21 x 41 x 2,5 mm
Schlitzweite : 22 mm
Profilbodenlochung : 13 x 30 mm
mittiger Abstand : 50 mm
Werkstoff : Stahl, tauchfeuerverzinkt nach DIN EN ISO
1461
inkl. anfertigung der benötigten Teillängen
Menge: 2,000 m
Zuordnung: 400000000

**02.04.0100 Bügelschelle 18-22**
Hammerfuß-Bügelschelle, mit bandverzinkter
Stahldruckwanne nach DIN EN 10346, Hammerfußbügel
tauchfeuerverzinkt nach DIN EN ISO 1461, ,inkl.
Gegenwanne
Belegung : 1 Kabel
für Kabel-Ø: 6 - 12 mm
liefern und montieren
Menge: 10,000 St
Zuordnung: 400000000

**02.04.0110 Bügelschelle 40-46**
Hammerfuß-Bügelschelle, mit bandverzinkter
Stahldruckwanne nach DIN EN 10346, Hammerfußbügel
tauchfeuerverzinkt nach DIN EN ISO 1461, ,inkl.
Gegenwanne
Belegung : 1 Kabel
für Kabel-Ø: 6 - 12 mm
liefern und montieren
Menge: 10,000 St
Zuordnung: 400000000

**02.04.0120 Bügelschelle 52-58**
Hammerfuß-Bügelschelle, mit bandverzinkter
Stahldruckwanne nach DIN EN 10346, Hammerfußbügel
tauchfeuerverzinkt nach DIN EN ISO 1461, ,inkl.
Gegenwanne
Belegung : 1 Kabel
für Kabel-Ø: 6 - 12 mm
liefern und montieren
Menge: 10,000 St
Zuordnung: 400000000

#### 02.05 547 - FM Anlagen

**02.05.0010 Datenkabel außen Kat.7A geschirmt 4x2xAWG22 halogenfrei flammwidrig Er**
StL-Nr. STLB-Bau 04/2025
Datenkabel für Außenanwendung DIN EN 50288-9-1 (VDE
0819-9-1), Kategorie 7 Index A tiefgestellt DIN EN
50173-1 (VDE 0800-173-1), geschirmt, Trennklasse d DIN
EN 50174-2 (VDE 0800-174-2), für PoE, Typ 1,
Leitungswiderstand 0,065 Ohm/m und Kabeldurchmesser
0,007 m DIN EN 50174-2 (VDE 0800-174-2), Link-Klasse F,
DIN EN 50173-1 (VDE 0800-173-1), 4 x 2 x AWG 22,
halogenfrei, flammwidrig, Erdverlegung im Schutzrohr.
Menge: 25,000 m
Zuordnung: 400000000

**02.05.0020 Messung Cu PL Link Ea**
StL-Nr. STLB-Bau 04/2025
Messung Kupferkabel PL (Permanent Link) -
Installationsstrecke, DIN EN 50173-1 (VDE 0800-173-1),
Link Klasse E Index A tiefgestellt, Darstellung der
Messung als Tabelle und als Grafik, Dokumentation vorab
digital zur Prüfung und nach Freigabe als Ausdruck und
auf Datenträger, im PDF-Format und mit Originaldateien,
als ausführlicher Report, in 2-facher Ausfertigung.
Menge: 1,000 St
Zuordnung: 400000000

**02.05.0030 UAE Steckdose, Netzwerkdose, 8-polig geschirmt, Kat.6 AP W.1 grau**
UAE Steckdose 8-polig geschirmt mit Klappdeckel AP mit
Beschriftungsfeld, Kat.6, IP55. Für Stecker RJ45,
geeignet für PoE+, mit 2 Leitungseinführungen, mit
Geradeauslass, mit 360° Schirmkontaktierung und
Zugentlastung, mit LSA+ Klemmen, vollflächige Dichtung
unter dem Gehäuseboden zur Abdichtung der
Gehäuserückseite, mit transparentem, zufallendem
Klappdeckel, manuell einrastbar, um den Schutzgrad IP55
zu erreichen, gut zugängliche, trichterförmige
Montagelöcher in den Gehäusen, einfache Montage des
Einsatzes im Rahmen mit Klappdeckel durch Einrasten,
sichere Fixierung des Rahmens mit Klappdeckel am
Gehäuse über Bajonett-Schnellverschluss.

Übertragungsbandbreite: 500 - 500 MHz
Betriebstemperatur: -40 - 30 °C
Anschluss-/Steckertyp: UAE/IAE (ISDN)
Montageart: Ohne Spreizkrallen
Anschlussart: Mit Schneidklemmen
Spannung: Geeignet für PoE+

Fabrikat : Berker oder gleichwertig
Menge: 1,000 St
Zuordnung: 400000000

### 03 Marienbaum

#### 03.02 446 - Erdungsanlagen

**03.02.0010 Erdung Staberder mehrtlg Stahl Cu Durchm. 20mm**
StL-Nr. STLB-Bau 04/2025
Erdung als Staberder, DIN EN IEC 62561-2 (VDE
0185-561-2), mehrteilig, zusammensetzbar mit
korrosionsfester Kupplung (Tiefenerder), aus Stahl mit
Kupferauflage, außerhalb von Gebäuden, Durchmesser 20
mm.
Menge: 60,000 m
Zuordnung: 400000000

**03.02.0020 Erdung Ringerder Stahl niro Fl30**
StL-Nr. STLB-Bau 04/2025
Erdung als Ringerder, DIN EN IEC 62561-2 (VDE
0185-561-2), aus nichtrostendem Stahl, Fl 30,
Werkstoff-Nr 1.4571, in vorh. Baugrube einlegen.
Menge: 20,000 m
Zuordnung: 400000000

**03.02.0030 Verbinder Kl.N Kreuzverbindung Stahl verz**
StL-Nr. STLB-Bau 04/2025
Verbinder DIN EN IEC 62561-1 (VDE 0185-561-1), Klasse N
für normale Belastung, für Kreuzverbindungen, aus
feuerverzinktem Stahl, für Fl 30 mit Fl 30.
Menge: 5,000 St
Zuordnung: 400000000

**03.02.0040 Verbinder Kl.N T-Verbindung Stahl verz**
StL-Nr. STLB-Bau 04/2025
Verbinder DIN EN IEC 62561-1 (VDE 0185-561-1), Klasse N
für normale Belastung, für T-Verbindungen, aus
feuerverzinktem Stahl, für Fl 30 mit Fl 30.
Menge: 5,000 St
Zuordnung: 400000000

**03.02.0050 Korrosionsschutz Anschluss-Verbindungsstellen Korrosionsschutzbinde**
StL-Nr. STLB-Bau 04/2025
Korrosionsschutz an Anschluss- und Verbindungsstellen
im Erdreich mit Korrosionsschutzbinde DIN 30672-1 und
DIN 30672-2.
Menge: 10,000 m
Zuordnung: 400000000

**03.02.0060 Messung des Erdungswiderstandes des Fundamenterders**
Messung des Erdungswiderstandes entsprechend den
Richtlinen vornehmen.
Inklusive Meßprotokoll und Dokumentation
Menge: 1,000 St
Zuordnung: 400000000

#### 03.03 449 - Sonstiges

**03.03.0010 Prüfung 1000V**
StL-Nr. STLB-Bau 04/2025
Prüfung der Anlage mit Bemessungsspannung bis 1000 V,
mit Besichtigen, Erproben und Messen, einschl.
Messprotokoll.
Menge: 1,000 St
Zuordnung: 400000000

**03.03.0020 Bestandsdokumentation**
Erstellung der Dokumentations- und Revisionsunterlagen
nach den anerkannten Regeln der Technik, sowie dem CAD
Standard des BLB NRW. Die nachfolgend beschriebenen
Unterlagen sind in vierfacher Ausfertigung in DIN A4
Ordner gegliedert, 2 Wochen vor den Inbetriebnahmen zu
übergeben.

Leistungsprogramm für die Wartung technischen
Ausrüstungen in Gebäuden nach VDMA

Die Bestandsunterlagen sind in folgender Ausführung in
den Ordnern mit Register abzugeben. Sie sind wie folgt
zu gliedern:

1. Inhaltsverzeichnis
2. Zeichnungsverzeichnis
3. Anlagenbeschreibung
4. Ersatzteilaufstellung
5. Technische Berechnungen
6. Bestandzeichnungen nach DIN gefaltet, ein Satz
farbig nach DIN angelegt. Alle Bestandszeichnungen sind
deutlich mt der Aufschrift "Bestandplan", dem
Firmenstempel und der rechtsverbindlichen Unterschrift
mit Datum zu versehen. Mit der Unterschrift wird
bestätigt, dass die Darstellungen auf den Plänen der
wirklichen Ausführung entsprechen.
7. Behördliche Abnahmen, Einmeßprotokolle
8. Sämtliche Anlagenteile (Leitungen etc.) sind zu
beschriften
9. Datenträger (CD) mit allen Installationszeichnungen
und zuvor genannten Bestandsunterlageninhalten
10. Datenträger mit allen Programm- und
Programmierdateien aller installierter Anlage.

Dazu zählen unter anderem:
- Fachunternehmerbescheinigung
- Bescheinigung über zertifizierung gemäß DIN 14675
(BMA)
- Sachverständigenabnahmen
- Nachweis über die Einweisung des Betriebspersonals
- Auflistung aller Technischen Anlagen
- Prüfbücher mit dem Ergebnis der vor der
Inbetriebnahme
  durchgeführten Abnahmeprüfungen
- Betriebsanweisung, einschließlich Bedienungs- und
Installationsanleitung der Anlagenhersteller
- Liste der Anlagen die einer Überwachungspflicht auf
  Grundöffentlich rechtlicher Vorschriften unterliegen,
einschließlich
  der Vorgesehenen Prüftermine.
- Bescheinigung gemäß DEGUV
- Erstprüfung gemäß VDE 0100 Teil 600
- Konformitätsbescheinigung
- Beleuchtungsberechnung
- Messprotokolle der Datenkabel Messungen
- Excel Liste BWI
Menge: 1,000 St
Zuordnung: 400000000

**03.03.0030 Erstellung der Montageplanung**
Pauschale Erstellung der Montageplanung:
Direkt nach Auftragsvergabe sind die erforderlichen
Ausführungsunterlagen anzufordern und die technischen
Details zur Erstellung der Montagepläne sowie eine
Kabelliste mit Kabelzugplan für die zu liefernden
Geräte zu erstellen. Die Liste ist mit Angaben über
Anschlussleistungen, Kabeltyp und Kabelzugweg zu
erstellen. Die Erstellung der Montageplanung erfolgt
nach VOB/VDI 6026 Bl.1 Der Auftragnehmer hat bis
spätestens 3
Wochen nach Auftragsvergabe diese Unterlagen zur
Prüfung per Email und 2-fach auf Papier der
Fachbauleitung zu schicken.
Menge: 1,000 St
Zuordnung: 400000000

**03.03.0040 Kernbohrung bis NW 100mm in Mauerwerk oder Beton**
Herstellen einer Kernbohrung bis NW 100mm als Bohrung
in
Mauerwerk oder Beton Wandstärke bis 500mm.
Menge: 2,000 St
Zuordnung: 400000000

**03.03.0050 Mediendurchführung einfach Außenwand Durchm. 50-100mm AD 50-63mm getei**
StL-Nr. STLB-Bau 04/2025
Mediendurchführung, einfach, rund,
in Außenwand, in vorh. Kernbohrung, Durchmesser über 50
bis 100 mm, Außendurchmesser Medienrohr über 50 bis 63
mm, dicht gegen nichtdrückendes Wasser, geteilte
Ausführung.
Menge: 2,000 St
Zuordnung: 400000000

#### 03.04 546 - Starkstromanlagen

**03.04.0010 Anschlussgehäuse für einseitige Bestückung**
Anschlusskasten 1x22kW für Stele mit einseitiger
Bestückung/ eine Ladeeinrichtung: Anschlussgehäuse mit
integrierten Überspannungsschutzgerät Typ 1/2/3 und
Eingangsklemme 2x5x35mm².
Hersteller: Walther Werke
Artikelnummer des Herstellers: 98698003-1
Artikelbezeichnung: Anschlusskasten 1x22kW
Menge: 1,000 St
Zuordnung: 400000000

**03.04.0020 US 3-Hängestiel FT**
Artikelnummer: 6342364
Typ US 3 K 80 FT
Hängestiel mit angeschweißter Kopfplatte
Hersteller: OBO
Dimensio: 50x30x800
Werkstoff: Stahl
Oberfläche: tauchfeuerverzinkt
Oberflächennorm: DIN EN ISO 1461
Menge: 1,000 St
Zuordnung: 400000000

**03.04.0030 Kabel NYY-J 5x10RE vorh.Graben/Kabelkanalform**
StL-Nr. STLB-Bau 04/2025
Kabel DIN VDE 0276-603 (VDE 0276-603) NYY-J 5 x 10 RE,
Cu-Zahl 480, in vorh. Gräben oder geteilte
Kabelkanalformsteine, ohne Einbettung.
Menge: 85,000 m
Zuordnung: 400000000

**03.04.0040 Kabel NYY-J 1x16RE vorh.Graben/Kabelkanalform**
StL-Nr. STLB-Bau 04/2025
Kabel DIN VDE 0276-603 (VDE 0276-603) NYY-J 1 x 16 RE,
Cu-Zahl 154, in vorh. Gräben oder geteilte
Kabelkanalformsteine, ohne Einbettung.
Menge: 85,000 m
Zuordnung: 400000000

**03.04.0050 KF 1616 B Anschlussdose Zuleitung**
Kabelabzweigkästen nach IEC 60670-22 mit eingebauter
Verbindungsklemme und metrischen Vorprägungen. Geeignet
für Innenräume und die ungeschützte Installation im
Freien nach DIN VDE 0100, Teil 737. Für
Umgebungstemperatur maximal +70 °C und minimal -25 °C,
bei relativer Luftfeuchte 50% bei +40 °C oder 100% bei
+25 °C. Werkstoff Temperaturbeständigkeit von -25 °C
bis +90 °C, Brennverhalten nach VDE 0471, Teil 2 -
Glühdrahtprüfung 960 °C, UL Subject 94 V-0. Schutzart
nach IEC 60529: IP 66 / IP 67 / IP 69 mit Anbaustutzen
ASS. Schutzart IP 69 bis 100 bar Wasserdruck bei
maximal +80 °C Wassertemperatur und 0,15 m
Mindestabstand, ohne Reinigungszusätze.
Bemessungsisolationsspannung: 690 V. Werkstoff:
PC-Thermoplast, wetterfest, halogen- und silikonfrei.
Farbe: schwarz, RAL 9011. Deckelbefestigung mit
Schnellverschluss, ohne Zubehör plombierbar. Steckbare
Außenlaschen zur Wandmontage im Lieferumfang enthalten.
Fabrikat: HENSEL KF.
Menge: 1,000 St
Zuordnung: 400000000

**03.04.0060 Klemmarbeiten bis 5x16 an bauseitigen Geräten**
Klemmarbeiten von 5x6 mm2 bis 5x16 mm2 an bauseitig im
Gebäude vorhandenen Geräten, inkl. Kabel absetzen,
einführen und  anschließen, Gr. bis 5x16 mm2
Menge: 2,000 St
Zuordnung: 400000000

**03.04.0070 Elektroinstallationsrohr PE-HD AD 50mm erdverlegt**
StL-Nr. STLB-Bau 04/2025
Elektroinstallationsrohr DIN EN 61386 (VDE 0605), Maße
DIN EN 60423, aus PE-HD, Außendurchmesser 50 mm,
Druckfestigkeit Klasse 1 - sehr leicht (125 N) DIN EN
61386-1 (VDE 0605-1), Klasse Schlagbeanspruchung 3 -
mittel DIN EN 61386-1 (VDE 0605-1), max.
Gebrauchstemperatur Klasse 1 (60 Grad C) DIN EN 61386-1
(VDE 0605-1), Verlegung in Erde.
Menge: 69,000 m
Zuordnung: 400000000

**03.04.0080 Kabelschutzrohr PVC-U AD 90mm WD 2,7mm**
StL-Nr. STLB-Bau 04/2025
Kabelschutzrohr aus PVC-U DIN 8061, Maße DIN 16873,
Nenn-Außendurchmesser 90 mm, Wanddicke 2,7 mm.
Menge: 85,000 m
Zuordnung: 400000000

**03.04.0090 C-Profil Schiene**
Anker-/Profilschiene, C-Profil mit Verzahnung, Boden
durchgehend gelocht.
Abmessungen (ca. Maße) H x B x t : 21 x 41 x 2,5 mm
Schlitzweite : 22 mm
Profilbodenlochung : 13 x 30 mm
mittiger Abstand : 50 mm
Werkstoff : Stahl, tauchfeuerverzinkt nach DIN EN ISO
1461
inkl. anfertigung der benötigten Teillängen
Menge: 2,000 m
Zuordnung: 400000000

**03.04.0100 Bügelschelle 18-22**
Hammerfuß-Bügelschelle, mit bandverzinkter
Stahldruckwanne nach DIN EN 10346, Hammerfußbügel
tauchfeuerverzinkt nach DIN EN ISO 1461, ,inkl.
Gegenwanne
Belegung : 1 Kabel
für Kabel-Ø: 6 - 12 mm
liefern und montieren
Menge: 10,000 St
Zuordnung: 400000000

**03.04.0110 Bügelschelle 40-46**
Hammerfuß-Bügelschelle, mit bandverzinkter
Stahldruckwanne nach DIN EN 10346, Hammerfußbügel
tauchfeuerverzinkt nach DIN EN ISO 1461, ,inkl.
Gegenwanne
Belegung : 1 Kabel
für Kabel-Ø: 6 - 12 mm
liefern und montieren
Menge: 10,000 St
Zuordnung: 400000000

**03.04.0120 Bügelschelle 52-58**
Hammerfuß-Bügelschelle, mit bandverzinkter
Stahldruckwanne nach DIN EN 10346, Hammerfußbügel
tauchfeuerverzinkt nach DIN EN ISO 1461, ,inkl.
Gegenwanne
Belegung : 1 Kabel
für Kabel-Ø: 6 - 12 mm
liefern und montieren
Menge: 10,000 St
Zuordnung: 400000000

#### 03.05 547 - FM Anlagen

**03.05.0010 Datenkabel außen Kat.7A geschirmt 4x2xAWG22 halogenfrei flammwidrig Er**
StL-Nr. STLB-Bau 04/2025
Datenkabel für Außenanwendung DIN EN 50288-9-1 (VDE
0819-9-1), Kategorie 7 Index A tiefgestellt DIN EN
50173-1 (VDE 0800-173-1), geschirmt, Trennklasse d DIN
EN 50174-2 (VDE 0800-174-2), für PoE, Typ 1,
Leitungswiderstand 0,065 Ohm/m und Kabeldurchmesser
0,007 m DIN EN 50174-2 (VDE 0800-174-2), Link-Klasse F,
DIN EN 50173-1 (VDE 0800-173-1), 4 x 2 x AWG 22,
halogenfrei, flammwidrig, Erdverlegung im Schutzrohr.
Menge: 69,000 m
Zuordnung: 400000000

**03.05.0020 Messung Cu PL Link Ea**
StL-Nr. STLB-Bau 04/2025
Messung Kupferkabel PL (Permanent Link) -
Installationsstrecke, DIN EN 50173-1 (VDE 0800-173-1),
Link Klasse E Index A tiefgestellt, Darstellung der
Messung als Tabelle und als Grafik, Dokumentation vorab
digital zur Prüfung und nach Freigabe als Ausdruck und
auf Datenträger, im PDF-Format und mit Originaldateien,
als ausführlicher Report, in 2-facher Ausfertigung.
Menge: 1,000 St
Zuordnung: 400000000

**03.05.0030 UAE Steckdose, Netzwerkdose, 8-polig geschirmt, Kat.6 AP W.1 grau**
UAE Steckdose 8-polig geschirmt mit Klappdeckel AP mit
Beschriftungsfeld, Kat.6, IP55. Für Stecker RJ45,
geeignet für PoE+, mit 2 Leitungseinführungen, mit
Geradeauslass, mit 360° Schirmkontaktierung und
Zugentlastung, mit LSA+ Klemmen, vollflächige Dichtung
unter dem Gehäuseboden zur Abdichtung der
Gehäuserückseite, mit transparentem, zufallendem
Klappdeckel, manuell einrastbar, um den Schutzgrad IP55
zu erreichen, gut zugängliche, trichterförmige
Montagelöcher in den Gehäusen, einfache Montage des
Einsatzes im Rahmen mit Klappdeckel durch Einrasten,
sichere Fixierung des Rahmens mit Klappdeckel am
Gehäuse über Bajonett-Schnellverschluss.

Übertragungsbandbreite: 500 - 500 MHz
Betriebstemperatur: -40 - 30 °C
Anschluss-/Steckertyp: UAE/IAE (ISDN)
Montageart: Ohne Spreizkrallen
Anschlussart: Mit Schneidklemmen
Spannung: Geeignet für PoE+

Fabrikat : Berker oder gleichwertig
Menge: 1,000 St
Zuordnung: 400000000

### 04 Rotherberg

#### 04.01 443 - Niederspannungsschaltanlagen

**04.01.0010 UV-Allg.**
Wandverteiler als schutzisolierte, fabrikfertige
Schaltgeräte-Kombination in berührungssicherer a.P.-
Ausführung, komplett verdrahtet mit Resopalschildern
beschriftet, inkl. allem wie nachfolgend beschrieben,
liefern, montieren und betriebsbereit anschließen.

Art und Aufbau gemäß den aktuellen VDE und DIN
Vorschriften.

Verteilung mit Abschlusstür in verwindungsfreier
Ausführung, abschließbar mit
Halbprofilzylinderaufnahme, einschl. deren Einbauteile,
Sammelschienen, Verdrahtungsmaterial, Frontabdeckungen,
Abdeckstreifen der Einbauverteiler, Berührungsschutz
und Leitungseinführungen.

Die Verteilung ist mit Zu-und Abgangsklemmen zum
Anschluss mehrerer Stromkreisleitungen mit getrennten
N-und PE- Schienen sowie Nulleitertrennklemmen einschl.
Sicherungsmaterial zu liefern.

Alle Adern sind auf Reihenklemmen zu führen. Bis 10 mm
Durchmesser sind Trennklemmen einzusetzen, darüber sind
N und PE auf Schienen mit Reiterklemmen anzuschließen.

Sämtliche NH-Sicherungstrenner und Neozed
Sicherungstrennschalter sind mit Sicherungen bestück zu
liefern.

Zuleitungen, auch von einpoligen
Leitungsschutzschalter, sind generell auf dreipolige
Klemmen aufzulegen.

Bei Steuerungen für Beleuchtungen oder Motoren, sind
für die Steuerleitungen und Lastleitungen separate
Klemmen zu berücksichtigen.

Stromlauf- und Aufbaupläne entsprechend den gültigen
VDE-Vorschriften sind zu erstellen und vor
Montagebeginn der Installationsarbeiten vorzulegen.

Über dem gesamten Verteilerfeld ist ein freier Raum von
ca. 30 cm Höhe hinter den Frontblenden vorzusehen, der
zur Aufnahme der Abgangs- und Trennklemmen dient.

An der Innenseite der Tür ist eine Tasche aus
Klarsichtfolie anzubringen, die zur Aufnahme. der
Schaltpläne, die gedruckt anzufertigen sind, dient.

Die gravierten Bezeichnungsschilder auf den
Frontplatten sind jeweils den Sicherungen, Automaten,
Tastern und Schaltern der jeweiligen Stromkreise
zugeordnet und dauerhaft haltbar anzubringen.

Die noch nachfolgend aufgeführten Geräte sind im
Verteilerfeld übersichtlich anzuordnen und unter
Verwendung der VDE-Farben werkseitig zu verdrahten,
betriebsbereit anzuschließen, auf Nennwerte
einzustellen und mit Resopalschildern zu beschriften.

Die Montage eines Bauseitig (MSR) gestellten Wandler
Zählers (M-Bus) vor Ort ist mit einzukalkulieren, und
der Platz ist vorzuhalten.

Technische Daten:

Nennspannung: 500 V
Betriebsspannung: 230/400 V
Frequenz: 50 Hz
Schutzart:  IP 54
Aufbau: Schutzklasse 2 (schutzisoliert)

Ergänzend zum zuvor beschriebenen betriebsfertig
Bestück mit
folgenden Einbauteilen, deren Abrechnung über
gesonderte
Positionen erfolgt.:

1 Stück - Digitales Einbau-Messgerät für
Schalttafeleinbau eingebaut in Verteilungstür.

1 Stück Lasttrennschalter 125A  3polig

1 Stück D02 Sicherrungselement 3-polig
Schraubsicherrung
1 Stück Blitzstromableiter als  Typ 1+2  für L1, L2,
L3, N gegen PE

2 Stück NH-Trenner Gr.00

8 Stück Neozed Sicherungslasttrennschalter 3-polig D02
bis 63A

1 Stück. Fehlerstromschutzschalter 3+N 40A/0,03A 10kA
3 Stück. Leitungsschutzschalter 1pol. 10A/B 10kA
5 Stück. Leitungsschutzschalter 1pol. 16A/B 10kA

2 Stück. FI/LS-Kombination 3+N 16A/C 0,03A 10kA
2 Stück. FI/LS-Kombination 3+N 32A/C 0,03A 10kA

7 Stück Relais Beleuchtungssteuerrung Schließer/Öffner
230/400V
6 Stück Leistungsschütz Beleuchtungssteuerrung
Schließer/Öffner 230/400V
Menge: 1,000 St
Zuordnung: 400000000

**04.01.0020 Digitales Messgerät in Verteilungstür**
1 Stück - Digitales Einbau-Messgerät für
Schalttafeleinbau eingebaut in Verteilungstür.
Folgende Größen werden als Phasen- und Summenwert
ermittelt:
Strom
Spannung (L-N) und (L-L)
Blindarbeit
Wirkarbeit
Blindleistung
Scheinleistung
Leistungsfaktor
Frequenz
mit Speicherung auch als Maximum-, Minimum- und
Mittelwerte,
Anzeige: multifunktionale LCD-Anzeige mit
dreiphasiger Messwertdarstellung
incl. aller benötigten Zusatzteile wie Wandler und
Anschlusskabel
Schutzklasse: IP 20
Menge: 1,000 St
Zuordnung: 400000000

**04.01.0030 Lasttrennschalter Hauptschalter 3polig 690VAC 125A**
StL-Nr. STLB-Bau 04/2025
Lasttrennschalter DIN EN IEC 60947-3 (VDE 0660-107),
als Hauptschalter, gekapselt, 3-polig,
Bemessungsbetriebsspannung 690 V AC, in
Festeinbautechnik, mit Handantrieb, zur Montage auf
Tragschiene DIN EN 60715 (VDE 0660-520), fingersicher
DIN EN 50274 (VDE 0660-514), Bemessungsbetriebsstrom
125 A, Gehäuse aus Kunststoff.
Menge: 1,000 St
Zuordnung: 400000000

**04.01.0040 Dx/D0x Sicherungssockel Gr.D02 400VAC/250VDC 3polig**
StL-Nr. STLB-Bau 04/2025
Dx/D0x Sicherungssockel (Sicherungsunterteil) DIN VDE
0636-3 (VDE 0636-3), einschl. Passeinsatz und
Schraubkappe, Baugröße D 02, Bemessungsbetriebsspannung
400 V AC/250 V DC, 3-polig mit Abdeckung.
Menge: 1,000 St
Zuordnung: 400000000

**04.01.0050 Überspannungsschutzgerät Typ1/2 Reiheneinbau 230/400VAC TN-S-System 50**
StL-Nr. STLB-Bau 04/2025
Überspannungsschutzgerät DIN EN 61643-11 (VDE
0675-6-11), Typ 1 und 2, Einbauort am oder in der Nähe
des Speisepunktes der elektrischen Anlage, als
Reiheneinbaugerät, Maße DIN 43880, mit Funktionsanzeige
und potentialfreiem Kontakt für Fernanzeige,
Bemessungsbetriebsspannung 230/400 V AC, für
TN-S-System mit Schutzschaltung DIN VDE 0100-534,
Blitzstoßstrom (10/350) mind. 50 kA je Pol,
Blitzstoßstrom (10/350) zwischen N und PE mind. 50 kA,
Folgestromlöschfähigkeit mind. 50 kA effektiv,
Schutzpegel max. 1,5 kV.
Menge: 1,000 St
Zuordnung: 400000000

**04.01.0060 NH-Sicherungslasttrennschalter TrennerBF 400VAC Gr.00 3polig NH-Sicher**
StL-Nr. STLB-Bau 04/2025
NH-Sicherungslasttrennschalter in Trennerbauform DIN EN
IEC 60947-3 (VDE 0660-107), fingersicher DIN EN 50274
(VDE 0660-514), Bemessungsbetriebsspannung 400 V AC,
Baugröße 00, Einfachunterbrechung, 3-polig, zur Montage
auf Tragschiene DIN EN 60715 (VDE 0660-520), mit
NH-Sicherungseinsatz.
Menge: 2,000 St
Zuordnung: 400000000

**04.01.0070 Sicherungslasttrennschalter Gr.D02 400VAC 3polig**
StL-Nr. STLB-Bau 04/2025
Sicherungslasttrennschalter DIN EN IEC 60947-3 (VDE
0660-107), als Reiheneinbaugerät, Maße DIN 43880,
einschl. Passeinsatz, fingersicher DIN EN 50274 (VDE
0660-514), Baugröße D 02, Bemessungsbetriebsspannung
400 V AC, 3-polig.
Menge: 8,000 St
Zuordnung: 400000000

**04.01.0080 Fehlerstromschutzschalter RCCB TypA unverzögert 40A Fehlerstrom 30mA 3**
StL-Nr. STLB-Bau 04/2025
Fehlerstromschutzschalter (RCCB) DIN EN 61008-1 (VDE
0664-10), als Reiheneinbaugerät, Maße DIN 43880,
fingersicher DIN EN 50274 (VDE 0660-514), Typ A
pulsstromsensitiv, Auslösung unverzögert,
Bemessungsstrom 40 A, Bemessungsfehlerstrom 30 mA,
3-polig + N, 400 V AC, stoßstromfest bis 250 A, mit
Handbetätigung.
Menge: 1,000 St
Zuordnung: 400000000

**04.01.0090 Leitungsschutzschalter 230/400VAC einpolig Charakter.B 10A**
StL-Nr. STLB-Bau 04/2025
Leitungsschutzschalter DIN EN 60898-1 (VDE 0641-11),
als Reiheneinbaugerät, Maße DIN 43880, fingersicher DIN
EN 50274 (VDE 0660-514),
Bemessungsbetriebsspannung 230/400 V AC, einpolig,
Auslösecharakteristik B, Bemessungsstrom 10 A.
Menge: 3,000 St
Zuordnung: 400000000

**04.01.0100 Leitungsschutzschalter 230/400VAC einpolig Charakter.B 16A**
StL-Nr. STLB-Bau 04/2025
Leitungsschutzschalter DIN EN 60898-1 (VDE 0641-11),
als Reiheneinbaugerät, Maße DIN 43880, fingersicher DIN
EN 50274 (VDE 0660-514),
Bemessungsbetriebsspannung 230/400 V AC, einpolig,
Auslösecharakteristik B, Bemessungsstrom 16 A.
Menge: 5,000 St
Zuordnung: 400000000

**04.01.0110 Fehlerstromschutzschalter RCBO TypA unverzögert Charakter.B 16A Fehler**
StL-Nr. STLB-Bau 04/2025
Fehlerstromschutzschalter mit Überstromschutz (RCBO)
DIN EN 61009-1 (VDE 0664-20), als Reiheneinbaugerät,
Maße DIN 43880, fingersicher DIN EN 50274 (VDE
0660-514), Typ A pulsstromsensitiv, Auslösung
unverzögert, Auslösecharakteristik B, DIN EN 60898-1
(VDE 0641-11), Bemessungsstrom 16 A,
Bemessungsfehlerstrom 30 mA, 3-polig + N, 400 V AC,
stoßstromfest bis 250 A, mit Handbetätigung.
Menge: 2,000 St
Zuordnung: 400000000

**04.01.0120 Fehlerstromschutzschalter RCBO TypA unverzögert Charakter.B 32A Fehler**
StL-Nr. STLB-Bau 04/2025
Fehlerstromschutzschalter mit Überstromschutz (RCBO)
DIN EN 61009-1 (VDE 0664-20), als Reiheneinbaugerät,
Maße DIN 43880, fingersicher DIN EN 50274 (VDE
0660-514), Typ A pulsstromsensitiv, Auslösung
unverzögert, Auslösecharakteristik B, DIN EN 60898-1
(VDE 0641-11), Bemessungsstrom 32 A,
Bemessungsfehlerstrom 30 mA, 3-polig + N, 400 V AC,
stoßstromfest bis 250 A, mit Handbetätigung.
Menge: 2,000 St
Zuordnung: 400000000

**04.01.0130 Fernschalter bistabil Reiheneinbau 230VAC Steuerspannung 230VAC Schalt**
StL-Nr. STLB-Bau 04/2025
Fernschalter DIN EN 60669-2-2 (VDE 0632-2-2), bistabil
(Stromstoßschalter), als Reiheneinbaugerät, Maße DIN
43880, fingersicher DIN EN 50274 (VDE 0660-514), mit
Handbetätigung und Schaltstellungsanzeige, zur Montage
auf Tragschiene DIN EN 60715 (VDE 0660-520),
Bemessungsbetriebsspannung 230 V AC,
Bemessungssteuerspannung 230 V AC, als Schalter,
Bemessungsstrom 10 A, mit Hilfsschalter 1 S und 1 Ö.
Menge: 7,000 St
Zuordnung: 400000000

**04.01.0140 Installationsschütz 3polig AC-1 40A 400VAC Betätigungsspannung 230VAC**
StL-Nr. STLB-Bau 04/2025
Installationsschütz DIN EN 61095 (VDE 0637-3), als
Reiheneinbaugerät, Maße DIN 43880, fingersicher DIN EN
50274 (VDE 0660-514), 3-polig, zur Montage auf
Tragschiene DIN EN 60715 (VDE 0660-520),
Gebrauchskategorie AC-1, Bemessungsbetriebsstrom mind.
40 A, Bemessungsbetriebsspannung 400 V AC,
Bemessungsbetätigungsspannung 230 V AC.
Menge: 6,000 St
Zuordnung: 400000000

**04.01.0150 Sicherungslasttrennschalter Gr.D02 400VAC 3polig**
*** Leitbeschreibung
StL-Nr. STLB-Bau 04/2025
Sicherungslasttrennschalter DIN EN IEC 60947-3 (VDE
0660-107), als Reiheneinbaugerät, Maße DIN 43880,
einschl. Passeinsatz, fingersicher DIN EN 50274 (VDE
0660-514), Baugröße D 02, Bemessungsbetriebsspannung
400 V AC, 3-polig.
Menge: 1,000 St
Zuordnung: 400000000
*Unterbeschreibung 01 Incl. Klemmen und Verdrahtungsmaterial so wie Arbeitslohn, zum Nachrüs*
Incl. Klemmen und Verdrahtungsmaterial so wie
Arbeitslohn, zum Nachrüsten/Umrüsten von einzelnen
Stromkreisen in Verteilungen.vor Ort.

**04.01.0160 Dx/D0x Sicherungssockel Gr.D02 400VAC/250VDC 3polig**
*** Leitbeschreibung
StL-Nr. STLB-Bau 04/2025
Dx/D0x Sicherungssockel (Sicherungsunterteil) DIN VDE
0636-3 (VDE 0636-3), einschl. Passeinsatz und
Schraubkappe, Baugröße D 02, Bemessungsbetriebsspannung
400 V AC/250 V DC, 3-polig mit Abdeckung.
Menge: 1,000 St
Zuordnung: 400000000
*Unterbeschreibung 01 Incl. Klemmen und Verdrahtungsmaterial so wie Arbeitslohn, zum Nachrüs*
Incl. Klemmen und Verdrahtungsmaterial so wie
Arbeitslohn, zum Nachrüsten/Umrüsten von einzelnen
Stromkreisen in Verteilungen.vor Ort.

**04.01.0170 Leitungsschutzschalter 230/400VAC Ausschaltvermögen 10kA einpolig Char**
*** Leitbeschreibung
StL-Nr. STLB-Bau 04/2025
Leitungsschutzschalter DIN EN 60898-1 (VDE 0641-11),
als Reiheneinbaugerät, Maße DIN 43880, fingersicher DIN
EN 50274 (VDE 0660-514),
Bemessungsbetriebsspannung 230/400 V AC,
Bemessungsausschaltvermögen 10 kA, mit beidseitiger
Klemmenabdeckung, einpolig, Auslösecharakteristik B,
Bemessungsstrom 10 A.
Menge: 1,000 St
Zuordnung: 400000000
*Unterbeschreibung 01 Incl. Klemmen und Verdrahtungsmaterial so wie Arbeitslohn, zum Nachrüs*
Incl. Klemmen und Verdrahtungsmaterial so wie
Arbeitslohn, zum Nachrüsten/Umrüsten von einzelnen
Stromkreisen in Verteilungen.vor Ort.

**04.01.0180 Leitungsschutzschalter 230/400VAC Ausschaltvermögen 10kA einpolig Char**
*** Leitbeschreibung
StL-Nr. STLB-Bau 04/2025
Leitungsschutzschalter DIN EN 60898-1 (VDE 0641-11),
als Reiheneinbaugerät, Maße DIN 43880, fingersicher DIN
EN 50274 (VDE 0660-514),
Bemessungsbetriebsspannung 230/400 V AC,
Bemessungsausschaltvermögen 10 kA, mit beidseitiger
Klemmenabdeckung, einpolig, Auslösecharakteristik B,
Bemessungsstrom 16 A.
Menge: 1,000 St
Zuordnung: 400000000
*Unterbeschreibung 01 Incl. Klemmen und Verdrahtungsmaterial so wie Arbeitslohn, zum Nachrüs*
Incl. Klemmen und Verdrahtungsmaterial so wie
Arbeitslohn, zum Nachrüsten/Umrüsten von einzelnen
Stromkreisen in Verteilungen.vor Ort.

**04.01.0190 Leitungsschutzschalter 230/400VAC Ausschaltvermögen 10kA 3polig Charak**
*** Leitbeschreibung
StL-Nr. STLB-Bau 04/2025
Leitungsschutzschalter DIN EN 60898-1 (VDE 0641-11),
als Reiheneinbaugerät, Maße DIN 43880, fingersicher DIN
EN 50274 (VDE 0660-514),
Bemessungsbetriebsspannung 230/400 V AC,
Bemessungsausschaltvermögen 10 kA, mit beidseitiger
Klemmenabdeckung, 3-polig, Auslösecharakteristik B,
Bemessungsstrom 16 A.
Menge: 1,000 St
Zuordnung: 400000000
*Unterbeschreibung 01 Incl. Klemmen und Verdrahtungsmaterial so wie Arbeitslohn, zum Nachrüs*
Incl. Klemmen und Verdrahtungsmaterial so wie
Arbeitslohn, zum Nachrüsten/Umrüsten von einzelnen
Stromkreisen in Verteilungen.vor Ort.

**04.01.0200 Leitungsschutzschalter 230/400VAC Ausschaltvermögen 10kA 3polig Charak**
*** Leitbeschreibung
StL-Nr. STLB-Bau 04/2025
Leitungsschutzschalter DIN EN 60898-1 (VDE 0641-11),
als Reiheneinbaugerät, Maße DIN 43880, fingersicher DIN
EN 50274 (VDE 0660-514),
Bemessungsbetriebsspannung 230/400 V AC,
Bemessungsausschaltvermögen 10 kA, mit beidseitiger
Klemmenabdeckung, 3-polig, Auslösecharakteristik B,
Bemessungsstrom 32 A.
Menge: 1,000 St
Zuordnung: 400000000
*Unterbeschreibung 01 Incl. Klemmen und Verdrahtungsmaterial so wie Arbeitslohn, zum Nachrüs*
Incl. Klemmen und Verdrahtungsmaterial so wie
Arbeitslohn, zum Nachrüsten/Umrüsten von einzelnen
Stromkreisen in Verteilungen.vor Ort.

**04.01.0210 Fehlerstromschutzschalter RCCB TypA unverzögert 40A Fehlerstrom 30mA 3**
*** Leitbeschreibung
StL-Nr. STLB-Bau 04/2025
Fehlerstromschutzschalter (RCCB) DIN EN 61008-1 (VDE
0664-10), als Reiheneinbaugerät, Maße DIN 43880,
fingersicher DIN EN 50274 (VDE 0660-514), Typ A
pulsstromsensitiv, Auslösung unverzögert,
Bemessungsstrom 40 A, Bemessungsfehlerstrom 30 mA,
3-polig + N, 400 V AC, stoßstromfest bis 250 A, mit
Handbetätigung.
Menge: 1,000 St
Zuordnung: 400000000
*Unterbeschreibung 01 Incl. Klemmen und Verdrahtungsmaterial so wie Arbeitslohn, zum Nachrüs*
Incl. Klemmen und Verdrahtungsmaterial so wie
Arbeitslohn, zum Nachrüsten/Umrüsten von einzelnen
Stromkreisen in Verteilungen.vor Ort.

**04.01.0220 Fehlerstromschutzschalter RCBO TypA unverzögert Charakter.B 10A Fehler**
*** Leitbeschreibung
StL-Nr. STLB-Bau 04/2025
Fehlerstromschutzschalter mit Überstromschutz (RCBO)
DIN EN 61009-1 (VDE 0664-20), als Reiheneinbaugerät,
Maße DIN 43880, fingersicher DIN EN 50274 (VDE
0660-514), Typ A pulsstromsensitiv, Auslösung
unverzögert, Auslösecharakteristik B, DIN EN 60898-1
(VDE 0641-11), Bemessungsstrom 10 A,
Bemessungsfehlerstrom 30 mA, einpolig + N, 230 V AC,
stoßstromfest bis 250 A, mit Handbetätigung.
Menge: 1,000 St
Zuordnung: 400000000
*Unterbeschreibung 01 Incl. Klemmen und Verdrahtungsmaterial so wie Arbeitslohn, zum Nachrüs*
Incl. Klemmen und Verdrahtungsmaterial so wie
Arbeitslohn, zum Nachrüsten/Umrüsten von einzelnen
Stromkreisen in Verteilungen.vor Ort.

**04.01.0230 Fehlerstromschutzschalter RCBO TypA unverzögert Charakter.B 16A Fehler**
*** Leitbeschreibung
StL-Nr. STLB-Bau 04/2025
Fehlerstromschutzschalter mit Überstromschutz (RCBO)
DIN EN 61009-1 (VDE 0664-20), als Reiheneinbaugerät,
Maße DIN 43880, fingersicher DIN EN 50274 (VDE
0660-514), Typ A pulsstromsensitiv, Auslösung
unverzögert, Auslösecharakteristik B, DIN EN 60898-1
(VDE 0641-11), Bemessungsstrom 16 A,
Bemessungsfehlerstrom 30 mA, einpolig + N, 230 V AC,
stoßstromfest bis 250 A, mit Handbetätigung.
Menge: 1,000 St
Zuordnung: 400000000
*Unterbeschreibung 01 Incl. Klemmen und Verdrahtungsmaterial so wie Arbeitslohn, zum Nachrüs*
Incl. Klemmen und Verdrahtungsmaterial so wie
Arbeitslohn, zum Nachrüsten/Umrüsten von einzelnen
Stromkreisen in Verteilungen.vor Ort.

**04.01.0240 Fehlerstromschutzschalter RCBO TypA unverzögert Charakter.B 10A Fehler**
*** Leitbeschreibung
StL-Nr. STLB-Bau 04/2025
Fehlerstromschutzschalter mit Überstromschutz (RCBO)
DIN EN 61009-1 (VDE 0664-20), als Reiheneinbaugerät,
Maße DIN 43880, fingersicher DIN EN 50274 (VDE
0660-514), Typ A pulsstromsensitiv, Auslösung
unverzögert, Auslösecharakteristik B, DIN EN 60898-1
(VDE 0641-11), Bemessungsstrom 10 A,
Bemessungsfehlerstrom 30 mA, 3-polig + N, 400 V AC,
stoßstromfest bis 250 A, mit Handbetätigung.
Menge: 1,000 St
Zuordnung: 400000000
*Unterbeschreibung 01 Incl. Klemmen und Verdrahtungsmaterial so wie Arbeitslohn, zum Nachrüs*
Incl. Klemmen und Verdrahtungsmaterial so wie
Arbeitslohn, zum Nachrüsten/Umrüsten von einzelnen
Stromkreisen in Verteilungen.vor Ort.

**04.01.0250 Fehlerstromschutzschalter RCBO TypA unverzögert Charakter.B 16A Fehler**
*** Leitbeschreibung
StL-Nr. STLB-Bau 04/2025
Fehlerstromschutzschalter mit Überstromschutz (RCBO)
DIN EN 61009-1 (VDE 0664-20), als Reiheneinbaugerät,
Maße DIN 43880, fingersicher DIN EN 50274 (VDE
0660-514), Typ A pulsstromsensitiv, Auslösung
unverzögert, Auslösecharakteristik B, DIN EN 60898-1
(VDE 0641-11), Bemessungsstrom 16 A,
Bemessungsfehlerstrom 30 mA, 3-polig + N, 400 V AC,
stoßstromfest bis 250 A, mit Handbetätigung.
Menge: 1,000 St
Zuordnung: 400000000
*Unterbeschreibung 01 Incl. Klemmen und Verdrahtungsmaterial so wie Arbeitslohn, zum Nachrüs*
Incl. Klemmen und Verdrahtungsmaterial so wie
Arbeitslohn, zum Nachrüsten/Umrüsten von einzelnen
Stromkreisen in Verteilungen.vor Ort.

**04.01.0260 Fehlerstromschutzschalter RCBO TypA unverzögert Charakter.B 32A Fehler**
*** Leitbeschreibung
StL-Nr. STLB-Bau 04/2025
Fehlerstromschutzschalter mit Überstromschutz (RCBO)
DIN EN 61009-1 (VDE 0664-20), als Reiheneinbaugerät,
Maße DIN 43880, fingersicher DIN EN 50274 (VDE
0660-514), Typ A pulsstromsensitiv, Auslösung
unverzögert, Auslösecharakteristik B, DIN EN 60898-1
(VDE 0641-11), Bemessungsstrom 32 A,
Bemessungsfehlerstrom 30 mA, 3-polig + N, 400 V AC,
stoßstromfest bis 250 A, mit Handbetätigung.
Menge: 1,000 St
Zuordnung: 400000000
*Unterbeschreibung 01 Incl. Klemmen und Verdrahtungsmaterial so wie Arbeitslohn, zum Nachrüs*
Incl. Klemmen und Verdrahtungsmaterial so wie
Arbeitslohn, zum Nachrüsten/Umrüsten von einzelnen
Stromkreisen in Verteilungen.vor Ort.

**04.01.0270 Fernschalter bistabil Reiheneinbau 230VAC Steuerspannung 230VAC Schalt**
*** Leitbeschreibung
StL-Nr. STLB-Bau 04/2025
Fernschalter DIN EN 60669-2-2 (VDE 0632-2-2), bistabil
(Stromstoßschalter), als Reiheneinbaugerät, Maße DIN
43880, fingersicher DIN EN 50274 (VDE 0660-514), mit
Handbetätigung und Schaltstellungsanzeige, zur Montage
auf Tragschiene DIN EN 60715 (VDE 0660-520),
Bemessungsbetriebsspannung 230 V AC,
Bemessungssteuerspannung 230 V AC, als Schalter,
Bemessungsstrom 10 A, mit Hilfsschalter 1 S und 1 Ö.
Menge: 1,000 St
Zuordnung: 400000000
*Unterbeschreibung 01 Incl. Klemmen und Verdrahtungsmaterial so wie Arbeitslohn, zum Nachrüs*
Incl. Klemmen und Verdrahtungsmaterial so wie
Arbeitslohn, zum Nachrüsten/Umrüsten von einzelnen
Stromkreisen in Verteilungen.vor Ort.
*Unterbeschreibung 00*

#### 04.03 446 -Erdungsanlagen

**04.03.0010 Erdung Staberder mehrtlg Stahl Cu Durchm. 20mm**
StL-Nr. STLB-Bau 04/2025
Erdung als Staberder, DIN EN IEC 62561-2 (VDE
0185-561-2), mehrteilig, zusammensetzbar mit
korrosionsfester Kupplung (Tiefenerder), aus Stahl mit
Kupferauflage, außerhalb von Gebäuden, Durchmesser 20
mm.
Menge: 60,000 m
Zuordnung: 400000000

**04.03.0020 Erdung Ringerder Stahl niro Fl30**
StL-Nr. STLB-Bau 04/2025
Erdung als Ringerder, DIN EN IEC 62561-2 (VDE
0185-561-2), aus nichtrostendem Stahl, Fl 30,
Werkstoff-Nr 1.4571, in vorh. Baugrube einlegen.
Menge: 20,000 m
Zuordnung: 400000000

**04.03.0030 Verbinder Kl.N Kreuzverbindung Stahl verz**
StL-Nr. STLB-Bau 04/2025
Verbinder DIN EN IEC 62561-1 (VDE 0185-561-1), Klasse N
für normale Belastung, für Kreuzverbindungen, aus
feuerverzinktem Stahl, für Fl 30 mit Fl 30.
Menge: 5,000 St
Zuordnung: 400000000

**04.03.0040 Verbinder Kl.N T-Verbindung Stahl verz**
StL-Nr. STLB-Bau 04/2025
Verbinder DIN EN IEC 62561-1 (VDE 0185-561-1), Klasse N
für normale Belastung, für T-Verbindungen, aus
feuerverzinktem Stahl, für Fl 30 mit Fl 30.
Menge: 5,000 St
Zuordnung: 400000000

**04.03.0050 Korrosionsschutz Anschluss-Verbindungsstellen Korrosionsschutzbinde**
StL-Nr. STLB-Bau 04/2025
Korrosionsschutz an Anschluss- und Verbindungsstellen
im Erdreich mit Korrosionsschutzbinde DIN 30672-1 und
DIN 30672-2.
Menge: 10,000 m
Zuordnung: 400000000

**04.03.0060 Messung des Erdungswiderstandes des Fundamenterders**
Messung des Erdungswiderstandes entsprechend den
Richtlinen vornehmen.
Inklusive Meßprotokoll und Dokumentation
Menge: 1,000 St
Zuordnung: 400000000

#### 04.04 449 - Sonstiges

**04.04.0010 Demontage alte UV**
Demontage der alten Unterverteilung incl. entsorgung
der Verteilerkomponenten und der eingebauten
Komponenten.

Die Alte Unterverteilung besteht aus MI
Verteilergehäusen (Aufputz),
welche zu einer gesamt Verteilung zusammen Adaptiert
wurden.

Maße und Massen ca.:
Reihe 1: 9x 450mm x 600mm (Zähler/ÜS)
Reihe 2: 9x 450mm x 300mm (Stromschienen)
Reihe 3: 9x 450mm x 300mm (Analoge
Strom-/Spannungsmesser)
Reihe 4: 9x 450mm x 600mm (NH-Trenner)
Reihe 5: 9x 450mm x 300mm
(Anschlussklemmen/Kabeleinführungen)

Zusätzlich gibt es einen Stahlblechgekapselten
Kleinverteiler, welcher zu demontieren ist.
Menge: 1,000 St
Zuordnung: 400000000

**04.04.0020 Prüfung 1000V**
StL-Nr. STLB-Bau 04/2025
Prüfung der Anlage mit Bemessungsspannung bis 1000 V,
mit Besichtigen, Erproben und Messen, einschl.
Messprotokoll.
Menge: 1,000 St
Zuordnung: 400000000

**04.04.0030 Bestandsdokumentation**
Erstellung der Dokumentations- und Revisionsunterlagen
nach den anerkannten Regeln der Technik, sowie dem CAD
Standard des BLB NRW. Die nachfolgend beschriebenen
Unterlagen sind in vierfacher Ausfertigung in DIN A4
Ordner gegliedert, 2 Wochen vor den Inbetriebnahmen zu
übergeben.

Leistungsprogramm für die Wartung technischen
Ausrüstungen in Gebäuden nach VDMA

Die Bestandsunterlagen sind in folgender Ausführung in
den Ordnern mit Register abzugeben. Sie sind wie folgt
zu gliedern:

1. Inhaltsverzeichnis
2. Zeichnungsverzeichnis
3. Anlagenbeschreibung
4. Ersatzteilaufstellung
5. Technische Berechnungen
6. Bestandzeichnungen nach DIN gefaltet, ein Satz
farbig nach DIN angelegt. Alle Bestandszeichnungen sind
deutlich mt der Aufschrift "Bestandplan", dem
Firmenstempel und der rechtsverbindlichen Unterschrift
mit Datum zu versehen. Mit der Unterschrift wird
bestätigt, dass die Darstellungen auf den Plänen der
wirklichen Ausführung entsprechen.
7. Behördliche Abnahmen, Einmeßprotokolle
8. Sämtliche Anlagenteile (Leitungen etc.) sind zu
beschriften
9. Datenträger (CD) mit allen Installationszeichnungen
und zuvor genannten Bestandsunterlageninhalten
10. Datenträger mit allen Programm- und
Programmierdateien aller installierter Anlage.

Dazu zählen unter anderem:
- Fachunternehmerbescheinigung
- Bescheinigung über zertifizierung gemäß DIN 14675
(BMA)
- Sachverständigenabnahmen
- Nachweis über die Einweisung des Betriebspersonals
- Auflistung aller Technischen Anlagen
- Prüfbücher mit dem Ergebnis der vor der
Inbetriebnahme
  durchgeführten Abnahmeprüfungen
- Betriebsanweisung, einschließlich Bedienungs- und
Installationsanleitung der Anlagenhersteller
- Liste der Anlagen die einer Überwachungspflicht auf
  Grundöffentlich rechtlicher Vorschriften unterliegen,
einschließlich
  der Vorgesehenen Prüftermine.
- Bescheinigung gemäß DEGUV
- Erstprüfung gemäß VDE 0100 Teil 600
- Konformitätsbescheinigung
- Beleuchtungsberechnung
- Messprotokolle der Datenkabel Messungen
- Excel Liste BWI
Menge: 1,000 St
Zuordnung: 400000000

**04.04.0040 Erstellung der Montageplanung**
Pauschale Erstellung der Montageplanung:
Direkt nach Auftragsvergabe sind die erforderlichen
Ausführungsunterlagen anzufordern und die technischen
Details zur Erstellung der Montagepläne sowie eine
Kabelliste mit Kabelzugplan für die zu liefernden
Geräte zu erstellen. Die Liste ist mit Angaben über
Anschlussleistungen, Kabeltyp und Kabelzugweg zu
erstellen. Die Erstellung der Montageplanung erfolgt
nach VOB/VDI 6026 Bl.1 Der Auftragnehmer hat bis
spätestens 3
Wochen nach Auftragsvergabe diese Unterlagen zur
Prüfung per Email und 2-fach auf Papier der
Fachbauleitung zu schicken.
Menge: 1,000 St
Zuordnung: 400000000

**04.04.0050 Kernbohrung bis NW 100mm in Mauerwerk oder Beton**
Herstellen einer Kernbohrung bis NW 100mm als Bohrung
in
Mauerwerk oder Beton Wandstärke bis 500mm.
Menge: 2,000 St
Zuordnung: 400000000

**04.04.0060 Mediendurchführung einfach Außenwand Durchm. 50-100mm AD 50-63mm getei**
StL-Nr. STLB-Bau 04/2025
Mediendurchführung, einfach, rund,
in Außenwand, in vorh. Kernbohrung, Durchmesser über 50
bis 100 mm, Außendurchmesser Medienrohr über 50 bis 63
mm, dicht gegen nichtdrückendes Wasser, geteilte
Ausführung.
Menge: 2,000 St
Zuordnung: 400000000

#### 04.05 546 - Starkstromanlagen

**04.05.0010 Anschlussgehäuse für einseitige Bestückung**
Anschlusskasten 1x22kW für Stele mit einseitiger
Bestückung/ eine Ladeeinrichtung: Anschlussgehäuse mit
integrierten Überspannungsschutzgerät Typ 1/2/3 und
Eingangsklemme 2x5x35mm².
Hersteller: Walther Werke
Artikelnummer des Herstellers: 98698003-1
Artikelbezeichnung: Anschlusskasten 1x22kW
Menge: 1,000 St
Zuordnung: 400000000

**04.05.0020 US 3-Hängestiel FT**
Artikelnummer: 6342364
Typ US 3 K 80 FT
Hängestiel mit angeschweißter Kopfplatte
Hersteller: OBO
Dimensio: 50x30x800
Werkstoff: Stahl
Oberfläche: tauchfeuerverzinkt
Oberflächennorm: DIN EN ISO 1461
Menge: 1,000 St
Zuordnung: 400000000

**04.05.0030 Kabel NYCWY 4x70SM/35 vorh.Graben/Kabelkanalform**
StL-Nr. STLB-Bau 04/2025
Kabel DIN VDE 0276-603 (VDE 0276-603) NYCWY 4 x 70
SM/35, Cu-Zahl 3082, in vorh. Gräben oder geteilte
Kabelkanalformsteine, ohne Einbettung.
Menge: 160,000 m
Zuordnung: 400000000

**04.05.0040 Kabel NYY-J 5x10RE vorh.Graben/Kabelkanalform**
StL-Nr. STLB-Bau 04/2025
Kabel DIN VDE 0276-603 (VDE 0276-603) NYY-J 5 x 10 RE,
Cu-Zahl 480, in vorh. Gräben oder geteilte
Kabelkanalformsteine, ohne Einbettung.
Menge: 90,000 m
Zuordnung: 400000000

**04.05.0050 Kabel NYY-J 1x16RE vorh.Graben/Kabelkanalform**
StL-Nr. STLB-Bau 04/2025
Kabel DIN VDE 0276-603 (VDE 0276-603) NYY-J 1 x 16 RE,
Cu-Zahl 154, in vorh. Gräben oder geteilte
Kabelkanalformsteine, ohne Einbettung.
Menge: 90,000 m
Zuordnung: 400000000

**04.05.0060 KF 1616 B Anschlussdose Zuleitung**
Kabelabzweigkästen nach IEC 60670-22 mit eingebauter
Verbindungsklemme und metrischen Vorprägungen. Geeignet
für Innenräume und die ungeschützte Installation im
Freien nach DIN VDE 0100, Teil 737. Für
Umgebungstemperatur maximal +70 °C und minimal -25 °C,
bei relativer Luftfeuchte 50% bei +40 °C oder 100% bei
+25 °C. Werkstoff Temperaturbeständigkeit von -25 °C
bis +90 °C, Brennverhalten nach VDE 0471, Teil 2 -
Glühdrahtprüfung 960 °C, UL Subject 94 V-0. Schutzart
nach IEC 60529: IP 66 / IP 67 / IP 69 mit Anbaustutzen
ASS. Schutzart IP 69 bis 100 bar Wasserdruck bei
maximal +80 °C Wassertemperatur und 0,15 m
Mindestabstand, ohne Reinigungszusätze.
Bemessungsisolationsspannung: 690 V. Werkstoff:
PC-Thermoplast, wetterfest, halogen- und silikonfrei.
Farbe: schwarz, RAL 9011. Deckelbefestigung mit
Schnellverschluss, ohne Zubehör plombierbar. Steckbare
Außenlaschen zur Wandmontage im Lieferumfang enthalten.
Fabrikat: HENSEL KF.
Menge: 1,000 St
Zuordnung: 400000000

**04.05.0070 Klemmarbeiten bis 5x16 an bauseitigen Geräten**
Klemmarbeiten von 5x6 mm2 bis 5x16 mm2 an bauseitig im
Gebäude vorhandenen Geräten, inkl. Kabel absetzen,
einführen und  anschließen, Gr. bis 5x16 mm2
Menge: 2,000 St
Zuordnung: 400000000

**04.05.0080 Elektroinstallationsrohr PE-HD AD 50mm erdverlegt**
StL-Nr. STLB-Bau 04/2025
Elektroinstallationsrohr DIN EN 61386 (VDE 0605), Maße
DIN EN 60423, aus PE-HD, Außendurchmesser 50 mm,
Druckfestigkeit Klasse 1 - sehr leicht (125 N) DIN EN
61386-1 (VDE 0605-1), Klasse Schlagbeanspruchung 3 -
mittel DIN EN 61386-1 (VDE 0605-1), max.
Gebrauchstemperatur Klasse 1 (60 Grad C) DIN EN 61386-1
(VDE 0605-1), Verlegung in Erde.
Menge: 81,000 m
Zuordnung: 400000000

**04.05.0090 Kabelschutzrohr PVC-U AD 90mm WD 2,7mm**
StL-Nr. STLB-Bau 04/2025
Kabelschutzrohr aus PVC-U DIN 8061, Maße DIN 16873,
Nenn-Außendurchmesser 90 mm, Wanddicke 2,7 mm.
Menge: 20,000 m
Zuordnung: 400000000

**04.05.0100 C-Profil Schiene**
Anker-/Profilschiene, C-Profil mit Verzahnung, Boden
durchgehend gelocht.
Abmessungen (ca. Maße) H x B x t : 21 x 41 x 2,5 mm
Schlitzweite : 22 mm
Profilbodenlochung : 13 x 30 mm
mittiger Abstand : 50 mm
Werkstoff : Stahl, tauchfeuerverzinkt nach DIN EN ISO
1461
inkl. anfertigung der benötigten Teillängen
Menge: 2,000 m
Zuordnung: 400000000

**04.05.0110 Bügelschelle 18-22**
Hammerfuß-Bügelschelle, mit bandverzinkter
Stahldruckwanne nach DIN EN 10346, Hammerfußbügel
tauchfeuerverzinkt nach DIN EN ISO 1461, ,inkl.
Gegenwanne
Belegung : 1 Kabel
für Kabel-Ø: 6 - 12 mm
liefern und montieren
Menge: 10,000 St
Zuordnung: 400000000

**04.05.0120 Bügelschelle 40-46**
Hammerfuß-Bügelschelle, mit bandverzinkter
Stahldruckwanne nach DIN EN 10346, Hammerfußbügel
tauchfeuerverzinkt nach DIN EN ISO 1461, ,inkl.
Gegenwanne
Belegung : 1 Kabel
für Kabel-Ø: 6 - 12 mm
liefern und montieren
Menge: 10,000 St
Zuordnung: 400000000

**04.05.0130 Bügelschelle 52-58**
Hammerfuß-Bügelschelle, mit bandverzinkter
Stahldruckwanne nach DIN EN 10346, Hammerfußbügel
tauchfeuerverzinkt nach DIN EN ISO 1461, ,inkl.
Gegenwanne
Belegung : 1 Kabel
für Kabel-Ø: 6 - 12 mm
liefern und montieren
Menge: 10,000 St
Zuordnung: 400000000

#### 04.06 547 - FM Anlagen

**04.06.0010 Datenkabel außen Kat.7A geschirmt 4x2xAWG22 halogenfrei flammwidrig Er**
StL-Nr. STLB-Bau 04/2025
Datenkabel für Außenanwendung DIN EN 50288-9-1 (VDE
0819-9-1), Kategorie 7 Index A tiefgestellt DIN EN
50173-1 (VDE 0800-173-1), geschirmt, Trennklasse d DIN
EN 50174-2 (VDE 0800-174-2), für PoE, Typ 1,
Leitungswiderstand 0,065 Ohm/m und Kabeldurchmesser
0,007 m DIN EN 50174-2 (VDE 0800-174-2), Link-Klasse F,
DIN EN 50173-1 (VDE 0800-173-1), 4 x 2 x AWG 22,
halogenfrei, flammwidrig, Erdverlegung im Schutzrohr.
Menge: 25,000 m
Zuordnung: 400000000

**04.06.0020 Messung Cu PL Link Ea**
StL-Nr. STLB-Bau 04/2025
Messung Kupferkabel PL (Permanent Link) -
Installationsstrecke, DIN EN 50173-1 (VDE 0800-173-1),
Link Klasse E Index A tiefgestellt, Darstellung der
Messung als Tabelle und als Grafik, Dokumentation vorab
digital zur Prüfung und nach Freigabe als Ausdruck und
auf Datenträger, im PDF-Format und mit Originaldateien,
als ausführlicher Report, in 2-facher Ausfertigung.
Menge: 1,000 St
Zuordnung: 400000000

**04.06.0030 UAE Steckdose, Netzwerkdose, 8-polig geschirmt, Kat.6 AP W.1 grau**
UAE Steckdose 8-polig geschirmt mit Klappdeckel AP mit
Beschriftungsfeld, Kat.6, IP55. Für Stecker RJ45,
geeignet für PoE+, mit 2 Leitungseinführungen, mit
Geradeauslass, mit 360° Schirmkontaktierung und
Zugentlastung, mit LSA+ Klemmen, vollflächige Dichtung
unter dem Gehäuseboden zur Abdichtung der
Gehäuserückseite, mit transparentem, zufallendem
Klappdeckel, manuell einrastbar, um den Schutzgrad IP55
zu erreichen, gut zugängliche, trichterförmige
Montagelöcher in den Gehäusen, einfache Montage des
Einsatzes im Rahmen mit Klappdeckel durch Einrasten,
sichere Fixierung des Rahmens mit Klappdeckel am
Gehäuse über Bajonett-Schnellverschluss.

Übertragungsbandbreite: 500 - 500 MHz
Betriebstemperatur: -40 - 30 °C
Anschluss-/Steckertyp: UAE/IAE (ISDN)
Montageart: Ohne Spreizkrallen
Anschlussart: Mit Schneidklemmen
Spannung: Geeignet für PoE+

Fabrikat : Berker oder gleichwertig
Menge: 1,000 St
Zuordnung: 400000000
